# 17.21 - Sanierung Zentralküche UKD
Angebotsaufforderung (GAEB DA XML 3.2, DA83)
Projekt: 2209
Währung: EUR
Nebenangebote zugelassen: ja
Vergabeart: Offenes Verfahren
Auftraggeber: Universitätsklinikum Düsseldorf AöR, Dezernat 04 Bau und Technik / Bauherrenvertretung, Moorenstraße 5, 40225 Düsseldorf, Ansprechpartner Tamara Balle
Erstellt mit: GXML Toolbox V3.2 R20190701, iTWO_64 V8.0.826, 26.06.2026

## 475 Dampftechnik
Datum: 26.06.2026
EP-Anteile: Löhne; Stoffe; Geräte; Sonstiges

### Bereich 1 Vorbemerkungen

#### Abschnitt 1.1 Allgemeine Vorbemerkungen

*Hinweis: Allgemeine Baubeschreibung*
Allgemeine Baubeschreibung

Das Land Nordrhein-Westfalen ist Eigentümer des Grundbesitzes in Düsseldorf, Gemarkung Stoffeln, Flur 11
auf dem sich die Einrichtungen des Auftraggebers (nachfolgend AG genannt) befinden.

Lage der Baustelle
Die Baumaßnahme befindet sich im nördlichen Teil des Geländes der Universitätsklinik Düsseldorf, Moorenstr. 5 in 40225 Düsseldorf in dem Gebäude 17.21, Versorgungszentrum

Die Zentralküche im Universitätsklinikum Düsseldorf stammt aus dem Jahre 1983, ist technisch weitgehend abgängig und wird nun komplett umgebaut und saniert.
In diesem Zusammenhang wird ein zukunftsorientiertes Speisenverteilsystem für die Patientenverpflegung implementiert. Es erfolgt eine Umstellung auf das Cook & Chill Verfahren, unter Verwendung selbst hergestellter Produkte.

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
Gebäudebeschreibung
Die zu bearbeitende Gebäudefläche betrifft überwiegend den südlichen Teil des Versorgungsgebäudes 17.21. Die Ausführung der Leistungen erfolgt in 3 oberirdischen und 2 unterirdischen Geschossen.

U3 – Technikräume und AWT- Anlage
U2 – Lager- und Technikräume

U1 – Zentralküche mit Kühlräumen
00 – Personalrestaurant mit Speisenausgabe und Lehrküche
01 – Technikzentrale und Dachfläche

Die Hauptküche befindet sich in der U1 und wird über Treppen und Laderampen erschlossen.

Die Bestandswände bestehen überwiegend aus Mauerwerk mit gefliesten Oberflächen, bzw. Kühlraumwänden teils in konventioneller Bauart und teils mit Isopaneelen. Die Fußböden sind gefliest mit Estrichen und Dämmungen in unterschiedlichen Materialitäten und Stärken.

Im nördlichen Teil des Gebäudes befindet sich u.a. die ZSVA, deren Betrieb und Umfeld nicht gestört werden darf.

Im Gebäude befindet sich eine AWT-Anlage > Automatische Warentransport Anlage. Diese Anlage verbindet horizontal unterirdisch diverse Gebäude auf dem Gelände der UKD. Die vertikale Verteilung erfolgt dann in eigenen AWT-Aufzügen mit den erforderlichen Vorbereichen zur Aus- und Einfahrt des Containers.

Ersatzmaßnahmen und Flächen mit laufenden Betrieb
Da der laufende Betrieb der Küche nicht gestört werden darf, wurde östlich des Gebäudes eine Containerküche interimistisch hergestellt. Diese übernimmt die Produktion der Speisen. Die Verteilung erfolgt aber weiterhin über die im Haus befindliche AWT- Anlage.
In einem Teilbereich der U1 befindet sich die Spülküche, welche ebenfalls im Betrieb bleiben muss. Auch das Mitarbeiterrestaurant in der E00 bleibt in Betrieb.

Beschreibung der Baumaßnahmen
Es ist eine Neuaufteilung der Raumstruktur vorgesehen, einschließlich einer Modernisierung der Bausubstanz und im Besonderen die Erneuerung der betriebstechnischen Ausstattung wie Lüftungsanlagen, Kälteanlagen sowie Rohrleitungen des Sanitär- und Heizungsnetzes und der Elektroversorgung.

Allem voran wird die Schadstoffsanierung, hier besonders, die Asbestsanierung durchgeführt.

In der U2 erfolgt der Abbruch der alten Kühlraumwände, –böden und -decken und die Demontage der Zentrale Kältetechnik

In der U1 erfolgt in weiten Teilen eine Entkernung des Gebäudes bis auf die Rohbaukonstruktion.
Die Neuerrichtung der Lagerräume erfolgt mit MW-Wänden.

Es werden großflächig Kühlräume und alle Anlagen für die Produktion der Speisen neu errichtet.
Die Spülküche wurde bereits in einem 1.BA neu errichtet und wird in Betrieb sein.

In der Ebene 00 werden die Speisenausgabe und die Lehrküche saniert.
Dafür wird interimistisch in den Besprechungsräumen eine Speisenausgabe für Mitarbeiter eingerichtet und der Personalspeiseraum wird auch während der Baumaßnahme in Betrieb bleiben.

In der Ebene 01 befindet sich die Lüftungszentrale. Hier werden die abgängigen Anlagen demontiert, die Stellflächen hergerichtet und neue Lüftungsanlagen aufgebaut.

Auf der Dachfläche der E01 wird eine neue Kälteanlage aufgebaut.
Die freien Dachflächen des Gebäudes wurden bereits mit einer PV-Anlage bestückt.

Die Fassade ist mit Klinkermauerwerk verblendet. Im Bereich des Baufeldes werden die Fenster und Toranlagen ausgetauscht.

Der Zugang für Handwerker zur Baustelle erfolgt ausschließlich über die BE-Fläche auf der Westseite des Gebäudes und die im Baufeld befindlichen Treppenhäuser.

*Hinweis: Allgemeine TAB-Vorbemerkungen*
1. Allgemeines
Die folgenden Vorgaben und Informationen dienen der Aufrechterhaltung des sicheren und reibungslosen Betriebes im Universitätsklinikum Düsseldorf (UKD) während der Durchführung von technischen und baulichen
Arbeiten auf dem Betriebsgelände. Die nachfolgend definierten Regelungen entbinden den Auftragnehmer (AN) nicht von der Einhaltung der entsprechenden, allgemeingültigen Vorschriften und anerkannten Regeln der Technik.
Grundsätzlich sind die Dienstleistungen so durchzuführen, dass die betrieblichen Belange des AG nicht gestört werden und insbesondere der Klinikbetrieb nicht beeinträchtigt wird. Dieses kann es notwendig machen, den Ablauf der Arbeiten mit dem AG abzustimmen insbesondere dahingehend, ob abhängig von der Leistungsart und dem Ausführungsort bestimmte Vorgaben zu beachten sind. Für die Aufrechterhaltung der allgemeinen Ordnung in seinem Arbeitsbereich ist der AN verantwortlich.

1.1 Lager- und Abstellplätze
Die Beschaffung von Lager- und Abstellplätzen ist Sache des AN, der dafür verantwortlich ist, dass sie für die vertraglichen Zwecke geeignet sind. Falls die Durchführung des Bauvorhabens Lager- oder Abstellplätze auf einem Teil der Straße oder auf anderen Grundstücken notwendig macht, so sind die erforderlichen Genehmigungen durch den AN, für den AG kostenlos, einzuholen. Für die Sicherung von Materialien,
Werkzeugen, Gegenständen usw., die der AN für die Erfüllung der Leistung mitbringt und auf der Baustelle lagert, ist der AN selbstverantwortlich.
VOB/B §4 Nr. 5 bleibt hiervon unberührt.

1.2 Arbeitsmittel
Bei Wartungs- und Instandhaltungsarbeiten sowie bei kleineren baulichen Maßnahmen im Gebäudebestand, werden Wasser- und Elektroanschlüsse bauseits kostenfrei zur Verfügung gestellt. Bei Neubaumaßnahmen
sind durch den AN Zwischenzähler zur Abrechnung zu stellen und zu verwenden.

1.3 Reinigung des Arbeitsplatzes
Jeder AN hat seinen Arbeitsplatz täglich zu säubern (besenrein) und Verschmutzungen der Verkehrswege zu beseitigen.

1.4 Einsatz von Kraftfahrzeugen auf dem Betriebsgelände
Das Betriebsgelände des UKDs unterliegt der Parkraumbewirtschaftung durch die Parken im UKD GmbH.
PKW und Kleintransporter können das Betriebsgelände des UKDs zum Be- und Entladen (30 min) kostenfrei befahren. Darüber hinausgehende Aufenthalte unterliegen einer Parkgebührenpflicht. Anfallende Parkgebühren können stundenweise an den vorhandenen Parkautomaten entrichtet werden. Alternativ besteht die Möglichkeit, Parkerlaubnisse für 2 Wochen oder auch eine monatlich zu bezahlende Dauerparkerlaubnis zu erwerben. Parkerlaubnisse und detaillierte Informationen über die genauen Konditionen und Möglichkeiten des Parkens erhalten Sie direkt durch die Parken im UKD GmbH, Moorenstraße 5, (Parkhaus), 40225 Düsseldorf,
Tel. 0211/1372086, Fax 0211/1372091. LKW können das Betriebsgelände über eine gesonderte Fahrspur kostenfrei befahren. Fahrzeuge dürfen nur auf den dafür ausgewiesenen Parkplätzen abgestellt werden.
Widerrechtlich abgestellte Fahrzeuge werden kostenpflichtig abgeschleppt.

1.5 Schlüssel
Für die Arbeiten erforderliche Schlüsselkarte des UKD sind beim Zutrittsmanagement des AG zu beantragen.

1.6 Besondere Maßnahmen bei Bodenfunden
Falls bei Erdarbeiten Leitungen (Gas, Wasser, Strom, usw.) vorgefunden werden, ist dieses dem AG mitzuteilen.

1.7 An- und Abmeldung
Vor Beginn der Arbeiten ist mit dem AG abzuklären, bei wem sich die Mitarbeiter des AN vor Aufnahme und nach Durchführung der Tätigkeiten an- und abmelden müssen. Falls sich Arbeiten über einen Zeitraum von
mehr als 2 Tagen erstrecken, ist an jedem Tag eine entsprechende An- und Abmeldung erforderlich. Bei der Anmeldung sind der Arbeitsbereich, die Tätigkeit, die Anzahl der Mitarbeiter und ggf. besondere Bedingungen
anzugeben.
Generell sind Arbeiten im Bereich der Fördertechnik (Aufzüge, AWT- Anlage etc.) bei der AWTZentrale anzumelden ist die Meldung an die Betriebszentrale (Gebäude 17.18, Ebene 00) zu richten, wenn andere
vereinbarte Ansprechpartner nicht erreichbar sind, muss jeder Mitarbeiter des AN einen Dienstausweis leicht sichtbar tragen, aus dem der Name der Firma des AN und des Mitarbeiters hervorgeht.

1.8 Verkehrswege
Notausgänge und Notausstiege sind sofort nach der Benutzung, mindestens jedoch täglich bei Arbeitsende, gegen den Zugang Unbefugter ordnungsgemäß zu sichern.
Flucht- und Rettungswege dürfen durch die Arbeiten grundsätzlich nicht versperrt oder eingeengt werden. Ist eine Einschränkung der Nutzbarkeit von Flucht- und Rettungswegen nicht zu verhindern, so ist diese
Einschränkung mit dem AG abzustimmen. Die Einschränkung ist zeitlich und räumlich auf das Minimum zu beschränken. Treppenhäuser und Flure, auch Kellerflure, sind immer Flucht- und Rettungswege.

1.9 Eingriffe in Anlagen des UKD
Eingriffe und Arbeiten in technischen Anlagen, insbesondere das Schalten und Sperren von Energieversorgungsleitungen wie Strom, Dampf-, Fernwärme-, Wasser- und Heizungsleitungen oder zugehöriger Anlagenteile führt ausschließlich das technische Dezernat (D04) des AG durch. Ansprechpartner beim D04 ist der zuständige Abteilungs- oder Sachgebietsleiter. Die Ausführungszeiten für o.g. Arbeiten müssen in Absprache mit dem D04 festgelegt werden. Die Ausführungszeiten werden schriftlich bekannt gegeben.
Die anderen Betriebsanlagen innerhalb der Gebäude können während der Durchführung der Arbeiten nicht abgestellt werden. Deshalb müssen die Arbeiten an Anlagenteilen unter besonderen Vorsichtsmaßnahmen
durchgeführt werden.

2. Umweltschutz und Arbeitssicherheit

2.1 Allgemeines
Der AN ist verpflichtet, bei Ausführung der von ihm zu erbringenden Leistungen, alle für ihn und den AG geltenden umweltrechtlichen Vorschriften sowie alle einschlägigen Regelungen zur Sicherheit und zum Gesundheitsschutz am Arbeitsplatz einzuhalten. Die im Zusammenhang mit den nachfolgenden Regelungen erforderlichen Anträge, Mitteilungen und Angaben des AN sind an die Bau- bzw. Projektleitung des AG zu richten. Mit dieser sind vor Arbeitsaufnahme die erforderlichen Abstimmungen vorzunehmen.

2.2 Arbeiten in besonderen Anlagen
Der AG betreibt auf seinem Betriebsgelände eine Vielzahl von gentechnischen Anlagen und Anlagen zum Umgang mit radioaktiven Stoffen oder ionisierender Strahlung. Arbeiten in diesen Bereichen unterliegen
besonderen Anforderungen und bedürfen teilweise besonderer Genehmigungen. Arbeiten in diesen Bereichen erfordern jeweils eine besondere schriftliche Abstimmung mit der Bau- bzw. Projektleitung des AG.

2.3 Brand- und Explosionsschutz
Der AN ist verpflichtet, sich vor Ort mit den jeweiligen Erfordernissen des Brand- und Explosionsschutzes und der Bedienung von Schutzeinrichtungen vertraut zu machen. Brandschutztechnische Einrichtungen dürfen in ihrer Funktion nicht eigenmächtig eingeschränkt werden. Die Einrichtung von Baustellen ist mit dem AG abzustimmen. Sollten durch den AN zusätzliche Brandgefahren entstehen, so bedarf es der schriftlichen Abstimmung mit dem AG. Auf die besondere Erlaubnispflicht von Heißarbeiten (Heißschein) wird ausdrücklich hingewiesen. Bei staubintensiven Arbeiten ist vor Arbeitsbeginn das Abschalten der Meldergruppen mit dem AG abzustimmen. Wird durch den AN ein Brand wahrgenommen, so ist unverzüglich eine Brandmeldung abzusetzen. In allen anderen technischen Gefahrenfällen ist die technische Zentrale zu verständigen (Siehe Nr. 3). Die Regelungen der Brandschutzordnung sind grundsätzlich zu beachten.

2.4 Arbeitssicherheit
Beim Einsatz von Personal des AN auf dem Gelände obliegt dem AN die volle Verpflichtung zur Einhaltung aller Anforderungen an den Schutz und die Sicherheit dieser Mitarbeiter. Neben den Grundanforderungen
hinsichtlich Qualifikation und arbeitsplatzbezogener Einweisung  beinhaltet dies insbesondere die Zurverfügungstellung von persönlicher Schutzausrüstung und geeigneter Betriebs- und Arbeitsanweisungen.
Auf Verlangen sind dem AG die Gefährdungsbeurteilungen und die Unterweisungsnachweise in Kopie zu überlassen.
Ist eine Gefährdung des Personals des AG oder beim Einsatz mehrerer AN eine gegenseitige Gefährdung nicht auszuschließen, stellt der AG einen Koordinator, der die Tätigkeiten aufeinander abstimmt. Der Koordinator wird schriftlich festgelegt und hat im Rahmen der Tätigkeitsabstimmung und Einhaltung der Arbeitsschutzvorschriften Weisungsbefugnis gegenüber den Mitarbeitern des AN. Eine Arbeitnehmerüberlassung wird hieraus nicht begründet. Bei groben Verstößen gegen die Arbeitsschutzvorschriften sind der Koordinator bzw. die Fachkräfte für Arbeitssicherheit des AG berechtigt, die Arbeiten bis zum Abstellen des Mangels einstellen zu lassen.

2.5 Arbeits- und Gefahrstoffe
Es sind vorrangig umweltverträgliche Verfahren und Stoffe einzusetzen. Soweit auf die Verwendung von Gefahrstoffen nicht verzichtet werden kann, muss diese vor Arbeitsaufnahme dem AG auf Verlangen unter
Vorlage entsprechender Sicherheitsdatenblätter und Betriebsanweisungen gemäß § 20 Gefahrstoffverordnung angezeigt werden. Auf Verlangen des AG sind Ersatzstoffe einzusetzen. Die einschlägigen Vorschriften zum
Umgang mit Arbeits- und Gefahrstoffen sind zu beachten.

2.6 Boden- und Gewässerschutz
Bei der Lagerung und dem Einsatz von Stoffen sind die Anforderungen zum Schutz des Bodens und der Gewässer zu beachten. Die Einleitung von Abwässern darf nur unter Beachtung der Einleitbestimmungen der
Stadt Düsseldorf und nach Zustimmung des AG erfolgen. Die Einleitung von Betriebsflüssigkeiten ist verboten.
Es wird ausdrücklich auf die Lage des Universitätsklinikums in der Wasserschutzgebietszone 3a des
Wasserwerkes Flehe hingewiesen. Daraus resultierende zusätzliche Anforderungen der
Wasserschutzgebietsverordnung sind zu beachten.

2.7 Abfallentsorgung
Abfälle sind dem AG auf Verlangen in von ihm bereitgestellten Behältnissen getrennt zu überlassen. In diesem Falle führt der AG die Entsorgung in eigener Verantwortung und auf eigene Rechnung durch. Ist eine Überlassungspflicht nicht gesetzlich vorgeschrieben oder verlangt der AG nicht die Überlassung, gehen Abfälle mit ihrem Anfall in das Eigentum und den Besitz des AN über. Soweit sie nicht vermieden werden
können, sind sie in geeigneten, auf Verlangen des AG abschließbaren Behältnissen getrennt zu sammeln. Die Zwischenlagerung von Abfällen ist nicht gestattet. Entsorgungseinrichtungen des AG dürfen nicht ohne dessen schriftliche Zustimmung benutzt werden. Der AN hat dem AG die Entsorgungswege vorab offenzulegen. Auf Verlangen des AG ist ein Entsorgungskonzept vorzulegen. Der AN hat die Entsorgung auf eigene Rechnung unter Beachtung der einschlägigen geltenden gesetzlichen Anforderungen, insbesondere des Kreislaufwirtschafts- und Abfallgesetzes sowie der dazu ergangenen Rechtsverordnungen, des Landesabfallgesetzes NRW, der örtlichen Abfallsatzung sowie der Gefahrgutverordnung Straße durchzuführen.
Erforderliche Nachweise, insbesondere Registernachweise, abfallrechtliche Transportgenehmigung und wenn erforderlich die gefahrgut- rechtlichen Genehmigungen sind dem AG vor Durchführung der Entsorgung
vorzulegen und auf Verlangen in Kopie zur Verfügung zu stellen. Sofern der AN verpflichtet ist, eine Abfallbilanz zu erstellen, führt er als Abfallerzeuger die von ihm entsorgten Abfälle dort auf. Er teilt dem AG die entsorgten Abfallmengen mit und stellt ihm auf Verlangen Kopien der Anlieferungsbelege und sonstiger Nachweise zur Verfügung.

2.8 Lärmschutz
Der AN hat bei der Ausführung der Arbeiten Geräusche und Erschütterungen auf ein Mindestmaß zu beschränken. Die einschlägigen Lärmschutzvorschriften, insbesondere im Hinblick auf eingesetzte Baumaschinen und Geräte, sind zu beachten.
Lärmintensive Arbeiten wie Stemm- und Kernbohrarbeiten können grundsätzlich erst ab 16:00 Uhr durchgeführt werden. Dies ist in den EPs einzukalkulieren.

2.9 Anzeigepflichten
Werden Schadstoffe in Gebäuden, in der Luft, im Boden oder im Wasser aufgefunden, ist das dem AG unverzüglich mitzuteilen. Gleiches gilt für Unfallereignisse mit Personen-, Sach- oder Umweltschäden.

2.10 Haftung
Der AN stellt den AG von allen Ansprüchen Dritter frei, die im Zusammenhang mit den Auswirkungen seiner Tätigkeit auf Arbeitssicherheit und Umweltschutz an den AG herangetragen werden und nicht auf einem
Verschulden des AG und/oder einer Anordnung des AG beruhen. Der AN hat eine ausreichende Haftpflichtversicherung zur Deckung solcher Ansprüche abzuschließen und nachzuweisen.

*Hinweis: TAB-Vorgaben*
1.1 Anwendung:
Die technischen Vorgaben des UKD sind in der Ausführung zu berücksichtigen.

1.2 Eingriff an Anlagen
Arbeiten an bestehenden Anlagen dürfen nur nach vorheriger Absprache mit dem UKD durchgeführt werden.

1.3 Arbeits-und Anlagenschutz:
Laut DIN und DVGW ist das Absichern der Arbeitsplätze bzw. Montageorte gegen elektrische Überspannung unbedingt erforderlich.
Beim Trennen bzw. Demontage von Rohrleitungen, ist ein Potenzialausgleich zu schaffen.
Dieser Potentialausgleich muss "Fest" am Reparatur- bzw. Montageort installiert werden.

1.4 Druckproben:
Druckproben (Dichtheitsprüfungen) sind gemäß Merkblätter der ZVSHK (Zentralverband Sanitär, Heizung, Klima) durchzuführen. Termin ist dem UKD-Verantwortlichen frühzeitig bekannt zu geben damit dieser daran teilnehmen kann.

*Hinweis: Ausführungsstandards*
Ausführungsstandards Dampfleitungen

Absperrorgane:
Ventil mit Faltenbalgabdichtung, Wartungsfrei,
PN 16, EN-GJS-400-15( Sphäroguß ),  Flanschausführung, Fabrikat : ARI
Dichtung: Graphitdichtung mit Spießblecheinlage

Manometer: Plattenmanometer, Gewindeanschluss DN 15, mit verstellbarer Markierung, Anzeigebereich 0 bis 25 bar

Manometer-Dreiwegehahn: Gewindeanschluss DN 15 mit Prüfflansch PN 25, Anschluss an Wassersackrohr Trompetenform.

Potentialausgleich: bis DN 65-gelb markierte Zahnscheiben an Schrauben-verbindung, ab DN 80 Anschweißlasche für Potentialleitung

Gebäudeübergabestation Dampf
Dampfseite
Absperrorgan: Ventil mit Faltenbalgabdichtung, Wartungsfrei, PN 16,  EN-GJS-400-15 (Sphäroguß), Flanschausführung,  Fabrikat: ARI

Dichtung: Graphitdichtung mit Spießblecheinlage
Festigkeitsklasse der Befestigungen 8.8
Manometer: Plattenmanometer, Gewindeanschluss DN 15, mit verstellbarer Markierung, Anzeigebereich 0 bis 25 bar

Manometer- Dreiwegehahn: Gewindeanschluss DN 15 mit Prüfflansch PN 25,
Anschluss an Wassersackrohr Trompetenform

Potential-Ausgleich: bis DN 65 - gelb markierte Zahnscheiben an Schraubenverbindung, ab DN 80 Anschweißlasche für Potientialleitung (flexiblem Kupferkabel)

Druckminderer: Flanschausführung, PN 16, EN-GJS-400-18, metallisch Dichtend, max. Betriebsüberdruck 13 bar,
max. Betriebstemperatur 195° C, regelnder Sollwert 11 bar, Sollwertbereich,differenziert nach Bedarf, mit Membrane und Feder und Steuerventil, entlastet, als Einsitzventil, Fabrikat: Samson

Drucksensoren: Fabrikat Honeywell / Vorgabe MSR -Technik

Schmutzfänger: PN 16, EN-GJS-400-15( Sphäroguß ), Sieb einfach, Flanschausführung

Schlammfänger: Feinstschlammabscheider, Flanschausführung,  Fabrikat Industira - Technik

Schlammfänger Feinstschlammfänger, Flanschausführung,  mit Haltungsmagneten,  Fabrikat : JUDO

Zähler: Elektronischer Dampfzähler, Flanschausführung,  mit Messwertgeber und Maßwertumformer, Fabrikat : Danfoss- IWK oder ABB Typ TRIO-WIRL

Sicherheitsventil: Vollhub- Sicherheitsventil, Flanschausführung,  PN 40, EN-GJS-400-18 (Sphäroguß ), geschlossene Anlüftung,  Fabrikat : ARI

Dampftrockner: Flanschausführung,  EN-GJS-400-15 (Sphäroguß)

Übergabestationen: Ab Absperrorgan Größe DN 40 muss eine Umgehungsleitung mit einem Anfahrventil, Größe DN 25, installiert werden. Vor und Hinter Dampfabsperrventil muss ein Manometer installiert werden. Befestigungen von Ventilen, Schmutzfängern, Ableitern etc., müssen eine Festigkeitsklasse von 8.8 besitzen.

*Hinweis: Technische Beschreibung*
Technische Beschreibung

Dampftechnik

1. Allgemeines
Die Anlage umfasst die zentrale Dampfversorgung der Hauptküche, der Spülküche und der Topfküche im Gebäude 17.21 des Universitätsklinikums Düsseldorf. Der Dampf dient der Beheizung von Kochkesseln sowie der Versorgung der Bandspülmaschinen und der Behälterspülmaschine. Die Anlage besteht aus einem Dampfvorlaufnetz, den angeschlossenen Verbrauchern sowie dem Kondensatrücklaufsystem.

Die Dampfverteilung erfolgt ausgehend von der Bestandsverteilung in der Ebene U3 über die zentrale Steigzone in Ebene U2 in die Verbraucherbereiche der Ebene U1. Die Leitungsführung umfasst Dampfvorlaufleitungen, Kondensatrücklaufleitungen sowie die erforderlichen Armaturen, Sicherheitsbauteile und Messstellen. Alle Leitungen sind entsprechend den anerkannten Regeln der Technik gegen Wärmeverluste und Kondensatbildung zu isolieren.

Zu den dampfversorgten Verbrauchern gehören Rohrwerkskessel mit Nenninhalten von 300 l, 200 l und 100 l, Standkochkessel sowie eine Behälterspülmaschine und mehrere Bandspülmaschinen für Bestecke, Tabletts, Porzellan und Isolierteile. Die Geräte sind über geeignete Anschlussleitungen mit Absperrarmaturen, Kondensatableitern und Rückschlagventilen an das Dampfnetz angeschlossen. Die Kondensatableitung erfolgt über automatische Kondensatableiter in das Kondensatrücklaufsystem.

Die Anlage enthält die für den sicheren Betrieb erforderlichen Bauteile wie Druckreduzierer, Rückschlagventile, Absperrarmaturen, Entwässerungen, Entlüftungen, Vakuumbrecher und Manometer. Die Armaturen sind so anzuordnen, dass Wartung und Betrieb ohne Einschränkung möglich sind. Alle sicherheitsrelevanten Bauteile sind gemäß den technischen Vorgaben des Betreibers auszuführen.

Die Dampfanschlüsse der Kochkessel und Spülmaschinen sind mit geeigneten Kondensatableitern auszustatten, um einen kontinuierlichen Abfluss des Kondensats sicherzustellen und Wasserschläge zu vermeiden. Die Kondensatleitungen sind mit ausreichendem Gefälle zu verlegen und gegen Rückströmung zu sichern.

Die Anlage umfasst weiterhin die Schnittstellen zwischen Hauptküche, Spülküche und Topfküche. Die Versorgung erfolgt getrennt nach Verbrauchergruppen, wobei die Dampfverteilung und Kondensatrückführung jeweils in den Installationsflächen der Ebene U1 zusammengeführt werden. Die Leitungsführung zwischen den Ebenen U1 und U2 erfolgt über die vorgesehenen Installationsschächte.

Alle Arbeiten sind gemäß den einschlägigen DIN-Normen sowie den anerkannten Regeln der Technik auszuführen. Die Anlage ist nach Fertigstellung druckzuprüfen und in betriebsfertigem Zustand zu übergeben. Die erforderlichen Dokumentationen, Prüfprotokolle und Revisionsunterlagen sind bereitzustellen.

Für die Versorgung der Spülküche werden ca. 197 kg/h benötigt, für die Versorgung der Kochküche ca. 250 kg/h. Insgesamt ca. 447 kg/h.

Die Ausführung hat nach den anerkannten Regeln der Technik, den einschlägigen DIN-Normen, VDI-Richtlinien, Druckgeräterichtlinie (DGRL 2014/68/EU) sowie den Vorschriften der TRD/ TRBS zu erfolgen.

Die Anlage ist so zu errichten, dass ein sicherer, energieeffizienter und kondensatfreier Betrieb gewährleistet wird.

2. Einzuhaltende Normen und Vorschriften
Die Ausführung hat insbesondere folgende Regelwerke zu berücksichtigen:

Druckgeräte / Sicherheit
DGRL 2014/68/EU (Druckgeräterichtlinie)

BetrSichV (Betriebssicherheitsverordnung)

TRBS 1201 / 1203 / 2141 (Prüfungen, Gefährdungsbeurteilung, Druckanlagen)

TRD (Technische Regeln für Dampfkessel – soweit noch angewendet)

Rohrleitungen / Installation
DIN EN 13480 – Metallische industrielle Rohrleitungen

DIN EN 10216 / 10217 – Stahlrohre für Druckzwecke

DIN EN ISO 17637 / 5817 – Schweißnahtprüfung und Qualitätsstufen

DIN EN 10255 / 10220 – Rohrabmessungen

VDI 2035 – Wasserbeschaffenheit (für Kondensatkreisläufe relevant)

Wärme- und Energieeffizienz
DIN EN 12828 – Heizungsanlagen (übertragbare Grundsätze)

VDI 2067 – Wirtschaftlichkeit

VDI 2040 – Dampferzeugung und Dampfverteilung

Küchentechnik / Hygiene
DIN 18855 ff. – Küchentechnische Geräte

DIN EN 1672-2 – Hygieneanforderungen Lebensmittelbereich

DIN 1988 / DIN EN 1717 – Schutz des Trinkwassers (bei Kondensatrückführung relevant)

3. Technische Anforderungen an das Dampfnetz
3.1 Rohrmaterialien
Rohrleitungen aus nahtlosen Stahlrohren nach DIN EN 10216-2 oder geschweißten Stahlrohren nach DIN EN 10217-2.

Druckstufe entsprechend Betriebsdruck + Sicherheitszuschlag.

Oberflächenbehandlung: außen grundiert oder verzinkt; innen unbehandelt.

3.2 Armaturen
Alle Armaturen müssen für kontinuierliche Dampftemperaturen von 160–185 °C (je nach Betriebsdruck) ausgelegt sein.
Erforderliche Temperatur- und Druckbeständigkeit:

Temperaturbeständigkeit = 200 °C

Druckstufe PN 25 / PN 40 (je nach Planung)

Einzusetzen sind:

Absperrarmaturen (Kugelhähne oder Schieber) in Dampf-Ausführung

Kondensatableiter (Schwimmerableiter oder Thermostatische Ableiter)

Rückschlagventile

Sicherheitsventile nach DGRL

Druck- und Temperaturmessstellen

3.3 Dämmung
Dampfleitungen sind gemäß GEG und VDI 2055 mit nichtbrennbarer Mineralfaserdämmung zu isolieren.

Mindestdämmdicke gemäß Rohrdurchmesser und Oberflächentemperatur.

3.4 Gefälle und Entwässerung
Leitungsführung mit mind. 1–2 % Gefälle in Fließrichtung.

Kondensatsammelstellen an Tiefpunkten.

Kondensatableiter vor jedem Verbraucher und an Steigleitungen.

3.5 Temperaturstabilität der Komponenten
Alle eingesetzten Komponenten müssen:

dauerhaft temperaturstabil bis mindestens 200 °C sein

thermische Wechselbelastungen (Start/Stopp, Lastwechsel) schadlos überstehen

korrosionsbeständig gegenüber Kondensat (pH-Wert 7–9) sein

druckstoßfest ausgeführt sein (Dampfnetze erzeugen hohe dynamische Lasten)

Besondere Hinweise:

Dichtungen ausschließlich aus Graphit, PTFE-Compounds oder Hochtemperatur-Elastomeren.

Keine EPDM- oder NBR-Dichtungen im Dampfbereich.

4. Montageanforderungen
Schweißarbeiten durch geprüfte Schweißer nach DIN EN ISO 9606-1.

Schweißnahtprüfung nach DIN EN ISO 5817, Qualitätsstufe C oder besser.

Leitungsbefestigungen mit temperaturbeständigen Gleit- und Festpunkten.

Vibrationsentkoppelung an Geräten.

Spannungsfreie Montage, keine Zwangskräfte.

### Bereich 2 KG 475 - Dampftechnik

#### Abschnitt 2.1 Kondensat- und Druckreduziertechnik

**2.1.10 Druckminderstation**
*** EP-Aufgliederung gefordert
bestehend aus:

Nennweite Eintritt/Austritt: DN 65/100
Rohrleitungsmaterial: Stahl (St35.8)
Druckstufe: PN 16
Armaturenwerkstoff min: Sphäroguss EN JS 1025

Auslegungsdaten:
Vordruck: 4-7,5 bar
Minderdruck: 1 bar
Durchsatz: 610kg/h Sattdampf

Sicherheitsventil:
Abblasedruck: 1,5 bar
Abblaseleitung: 2568kg/h Sattdampf
Ausführunge: Baustufe 1

1 x  Absperrventil BSA2T
1 x Schmutzfänger SF3716
1 x Dampftrockner S7

1 x Kondensatzableitergruppe mit Bypass zur Trocknerentwässerung bestehend aus:
3 x Absperrventil BSA2T
        - Schmutzfänger SF37
        - Prüfkammer mit WLS 1 Prüfsonde
        - Kugelschwimmer-Kondensatableiter mit Entlüfter FT14HRL-10TV
        - Schauglas SG253
        - Rückschlagventil DCV3
1 x Dampdruckregelung mit Hilfsenergie (elektro/pneumatisch) bestehend aus:
        - Stellventil KE73P mit pneumatischen Stellantrieb PN9226E, elekt. Stellungsregler Sp400(4..20mA) und
  Druckluftregler-/filtr MPC2
  Drucksendsor P40 + Netzteil mit Wassersackrohr und Nadelabsperrventil
2 x Manometergartinur mit Wassersackrohr und Manometerabsperrventil aus Stahl (St35.8)

Armaturen minderdruckseitig:
1 x Sicherheitsventil SV607DS
1 x Absperrventil BSA2T

Manometer und Sicherheitsventil sind bauseits zu installieren.

Ausführung ohne Bypass und ohne Isolierung

anschlussfertige Station, gefertigt und montiert nach Druckgeräterichtlinie gemäß 97/23EG, Art. 10, Abs. 2
Druckminderstationen welche min. in Kategorie 1 der Druckgeräterichtlinie 97/23EG Art. 3 fallen sind  mit einem CE-Zeichen zu kennzeichnen und es ist eine Konformitätserklärung durch den Hersteller zu erstellen.

(elektrische Verdrahtung bauseits durch Gewerk Elektro)

Fabrikat der Planung: Spirax Sarco
Typ: TVA

Hersteller: '....................................................'

Typ: '....................................................'
Menge: 1,000 St

**2.1.20 Montage der Druckminderstation**
*** EP-Aufgliederung gefordert
Transport und Montage der Druckminderstation mit Systemprüfung, Inbetriebnahme und Einweisung des Personals durch Kundendiensttechniker.

einschl. Inbetriebnahmeunterstützung Tagespauschale

Aufstellungsort: Technikzentrale Ebene 3
Menge: 1,000 St

**2.1.30 Messwertaufnehmer in Zwischenflanschausführung**
*** EP-Aufgliederung gefordert
für dampfförmige Medien. Dieser Messwertaufnehmer wird zur Messung des Durchsatzes für Sattdampf oder überhitzten Dampf eingesetzt. Der Messwertaufnehmer arbeiet nach dem Prinzip der veränderlichen Fläche. Das Komplettlsystem ist durch eine gute Messbereichsweite gekennzeichnet.

Anschluss: DN 80
Nenndruckstufe: PN 40,25,16
Montage/Ausführung: Zwischenflansch
Medium: Sattdampf
Messbereichsweite: 50:1
Anzeige: LVD-Display

Sattdampf, Einbaulage horizontal:
max. Druck: 32 bar
max. Temperatur: 239oC

überhitzter Dampf, Einbaulage horizontal:
max. Druck: 23 bar
max. Temperatur: 239oC

Einbaulage vertikal:
max. Druck: 7 bar
max. Temperatur: 170oC

Werkstoff Gehäuse:
Schutzart: IP 65
Umgebungstemperatur: max 55oC
Druck ninimal: 0,6 bar
Temperatur minimal: 0oC

Spannung: 24VDC aus Stromschleife:
  Ausgangssignal 1: 4..20mA (Q)
  Ausgangssignal 2: gepulst (28V DC)
  Ausgangssignal 3: MODBUS (RS232)

Genauigkeit als: Komplettmesssystem
Genauikeit: +/2 2% des Messwerts
zw. 10% - 100%::+/-0,2% des SKE
zw. 1 bis 5%: im Messbereich

Hersteller: Spirax Sarco oder gleichwertig
Typ: TVA

Hersteller: '....................................................'

Typ: '....................................................'
Menge: 1,000 St

**2.1.40 TVA Passstück DN 80, PN 40**
*** EP-Aufgliederung gefordert
Stahl C22.8 +P235GHTC1, L.240mm
Menge: 1,000 St

**2.1.50 Kondensatableitergruppe DN 15 bis 10 bar**
*** EP-Aufgliederung gefordert
aus GGG-40.3 fertig montiert

Nennweite: DN 15
Nenndruckstufe: PN 16

geeignet für einen Differenzdruck bis 10 bar

im einzelnden bestehend aus:
- Absperrventil mit Faltenbalgabdichtung
- Schmutzfänger in Y-Form mit Einfachsieb
- Prüfkammer zur Überwachiung von durchblasendenund rückstauenden Kondensatableitern
- Kugelschwimmer-Kondensatableiter mit eingebautem Entlüfter
- Rückschlagventil in Zwischenflanschausführung
- Schauglas mit Borosilikatgläsern
- Absperrventil mit Faltenbalgabdichtung
- Bypassleitung zur Umfahrung der gesamten Strecke mit eingebautem Faltenbalgabsperrventil

Hersteller: '....................................................'

Typ: '....................................................'
Menge: 2,000 St

**2.1.60 Kondensatableitergruppe DN 15 bis 4,5 bar**
*** EP-Aufgliederung gefordert
wie zuvor beschrieben, jedoch:

Nennweite: DN 15
Nenndruckstufe: PN 16

geeignet für einen Differenzdruck bis 4,5 bar

Hersteller: '....................................................'

Typ: '....................................................'
Menge: 16,000 St

**2.1.70 Fernüberwachungseinheit**
*** EP-Aufgliederung gefordert
Typ R16C

- zur permanenten stationären Funktionskontrolle von bis zu 16 Kondensatableitern in Verbindung
- mit fest verkabelter Prüfkammer
- mit integrierter Messsonde SS1 oder WLS1
- Funktionsanzeige über grüne, rote und orangene LED`s
- Auslösepunkt für Leitfähigkeit und Temperatur je nach Anlage anpassbar
- mit potentialfreiem Öffnungskontakt zur Fehlermeldung an ZLT - Gehäuse aus Kunststoff mit gekammerter Dichtung
-  Schutzart ip 65 bei entsprechender Kabeldurchführung

(elektrische Verdrahtung bauseits durch Gewerk Elektro)

Betriebsspannung: 96 bis 240V, 50/60Hz
Option: 24 50/60Hz
Leistungsaufnahme: max. 6W
Wandmontage

Hersteller: Spirax Sarco oder gleichwertig
Typ: TVA

Hersteller: '....................................................'

Typ: '....................................................'
Menge: 1,000 St

**2.1.80 Vakuumbrecher**
*** EP-Aufgliederung gefordert
Belüftungsventil zur Vermeidung von Unterdruck in Dampfanlagen, sorgt für ungehinderten Kondensatablauf bei temperaturgeregelten Wärmeüberträgern.
selbst zentrierendes Kugelventil
Einbaulage: Eintritt senkrecht
Austritt: waagrecht zum Anschluss einer Tropfleitung.

Anschluss:
Eintritt/Austritt: Innengewinde Rp 1/2", Rp 1/4" EN 10226-1
Druckstufe: PN 16
Werkstoff Gehäuse: Messing MS58
Innenteile: Edelstahl
Druck: max. 14 bar

Hersteller: Spirax Sarco oder gleichwertig
Typ: TVA

Hersteller: '....................................................'

Typ: '....................................................'
Menge: 4,000 St

**2.1.90 thermischer Kapsel-Entlüfter**
*** EP-Aufgliederung gefordert
zur automatischen Ableitung von Luft aus Dampfanlagen bei konstanter Unterkühlung über den gesamten Einsatzbereich, für Einbau vorzugsweise in horizontale Leitung. Dichter Dampfabschluss durch selbst zentrierendes Kugelventil, wartungsfreundlich durch austauschbaren Kapselelementsatz, Standardunterkühlung STD 6 K.

Anschluss: Innengewinde Rp 1/2" EN 10226-1
Druckstufe: PN 40
Werkstoff Gehäuse: Schmiedestahl C 22.8
Innenteile: Edelstahl
Druck: max 32 bar

Hersteller: Spirax Sarco oder gleichwertig
Typ: AVC

Hersteller: '....................................................'

Typ: '....................................................'
Menge: 6,000 St

**2.1.100 Kugelhahn, 3-teilig**
*** EP-Aufgliederung gefordert
speziell für Dampf- und Kondensatanwendungen, ausblassichere Schaltwelle mit selbstnachstellender Abdichtung und Schutz gegen statische Aufladung, in Duchgangsform mit reduziertem Durchgang, Edelstahlausführung,wartungsfreundlich durch Austauschbarkeit aller Funktionsteile im eingebauten Zustand.

Anschluss: Innengewinde Rp 1/2" EN 10226-1
Druckstufe: PN 100
Werkstoff Gehäuse: Edelstahl
Kugel: Edelstahl
Dichtungen: PTFE, C-verstärkt
Druck: max. 100 bar
Temperatur: max. 260oC
kvs-Wert: 6m3/h

Hersteller: Spirax Sarco oder gleichwertig
Typ: M 10 S4 RB

Hersteller: '....................................................'

Typ: '....................................................'
Menge: 4,000 St

*Hinweis: Faltenbalg-Absperrventil*
Faltenbalg-Absperrventil

in Durchgangsform mit Faltenbalgabdichtung und Sicherheitsstopfbuchse für indusdtrielle Dampfanwendungen.
Mit Hubanzeige und innenliegender Verdrehsicherung sowie wärmeableitendem Bügeldeckel, außenliegendes Spindelgewinde, nichtsteigendes, ergonomische und wärmeentkoppeltes Handrad für leichte Bedienung, standarmäßig mit Drosselkegel, metallisch dichtender Ventilkegel

Anschluss: Flansch EN 1092
Druckstufe: PN 16
Werkstoff Gehäuse: Sphäroguss EN JS1025
Bügeldeckel: Sphäroguss EN JS1025
Innenteile: Edelstahl
Handrad: Stahl
Druck: max. 16 bar
Temperatur: max. 350oC

Hersteller: Spirax Sarco oder gleichwertig
Typ: BSA2T

Hersteller: '....................................................'

Typ: '....................................................'

**2.1.110 Faltenbalg-Absperrventil DN 25**
*** EP-Aufgliederung gefordert
wie zuvor beschrieben

Anschluss: Flansch DN 25
kvs-Wert:  12m3/h
Menge: 1,000 St

**2.1.120 Faltenbalg-Absperrventil DN 32**
*** EP-Aufgliederung gefordert
wie zuvor beschrieben

Anschluss: Flansch DN 32
kvs-Wert:  19m3/h
Menge: 1,000 St

**2.1.130 Faltenbalg-Absperrventil DN 40**
*** EP-Aufgliederung gefordert
wie zuvor beschrieben

Anschluss: Flansch DN 40
kvs-Wert:  30m3/h
Menge: 1,000 St

**2.1.140 Faltenbalg-Absperrventil DN 50**
*** EP-Aufgliederung gefordert
wie zuvor beschrieben

Anschluss: Flansch DN 50
kvs-Wert:  47m3/h
Menge: 1,000 St

#### Abschnitt 2.2 Armaturen und Zubehör

**2.2.10 Durchfluss-/Energiezähler, M-Bus**
*** EP-Aufgliederung gefordert
in Mikroprozessortechnik bestehend aus:

Messwertgeber: Messblende zum Zwischenflanschen (Baulänge 65mm)
Medium: Dampf
Betriebsart: Energie
Betriebsdruck: 2,0 bar (absl.)
Betriebstemperatur: 120oC
Massestrom: 601kg/h

- Messdynamik 30:1 auf Volumenstrom
- Messunsicherheit ≤ 1 % auf den Momentanwert
- Spannungsversorgung 230 VAC
- Schutzart IP 65, max. Umgebungstemperatur 50°C
- Messblende einschließlich 3-fach-Ventil-Absperrmodul mit Prüfanschluss, geeignet zur Plausibilitätsprüfung während des Betriebs
- einschließlich Abgleichmodul für automatischen Nullabgleich
 (für große Messdynamik und höchste Messgenauigkeit)
- Temperaturfühler Pt 500 im Messgerät integriert
- elektr. Rechenwerk mit LCD-Multifunktionsanzeige für alle relevanten Werte (Zählwerk, Momentanwerte,
 Fehlerstatus). Großes beleuchtetes graphisches Display, flexibel konfigurierbar (Loggerfunktionen für Stichtag,
 Monatswerte, Periodenspeicher, Fehlerspeicher, Parameterspeicher und min/max. Speicher)
- Korrektur des Durchflusskoeffizienten und der Expansionszahl und der temperaturbedingten Ausdehnung von Venturirohr und Rohrleitung
- 3-Punkte-Messprotokoll auf akkreditiertem Prüfstand, Basis Wasser

Ausgang:
- Fehlerstatus, frei zuordenbar
- 1x M-Bus Schnittstelle
- 1x Modbus Schnittstelle

Grundausstattung:
- 2x analoger Stromausgang 4-20mA, jedem Momentanwert frei zuordenbar, galvanisch getrennt
- 2x Impulsausgang (Optokoppler) für Volumen / Normvolumen / Masse

mit einem zusätzlichen Ausgangsmodul:
- 4x analoger Stromausgang 4-20mA, jedem Momentanwert frei zuordenbar, galvanisch getrennt
- 4x Impulsausgang (Optokoppler) für Volumen / Normvolumen / Masse

mit zwei zusätzlichen Ausgangsmodulen:
- 6x analoger Stromausgang 4-20mA, jedem Momentanwert frei zuordenbar, galvanisch getrennt
- 6x Impulsausgang (Optokoppler) für Volumen / Normvolumen / Masse

mit Spezial Ausgangsmodul:
Ausgänge bis Ausbaustufe 2 möglich und zusätzlich 2. M-Bus-Schnittstelle
oder Ethernet TCP/IP Schnittstelle oder RS-485 Schnittstelle
Systemprüfung, Inbetriebnahme und Einweisung des Personals durch METRA - Kundendiensttechniker

Hersteller: Metra
Typ: autarkon EDZ/ EWZ 127.1 oder gleichwertig

Hersteller: '....................................................'

Typ: '....................................................'
Menge: 1,000 St

*Hinweis: Flanschen-Absperrventil*
Flanschen-Absperrventil

wartungsfreies metallisch dichtendes Absperrventil mit Faltenbalg in Durchgangsform mit Flanschen gem. EN 558, FTF-1. Das Gehäuse besteht aus Gusseisen EN-JS 1049 (Kurzbezeichnung: EN-GJS-400-18, eh. GGG-40.3) mit Grundanstrich und Doppelwandiger Edelstahl-Faltenbalg aus 1.4571. Die Innenteile sind aus 1.4021+QT. Zu dem kommen die Feingewindespindel mit außenliegendem und gerolltem Gewinde, flacher Trichterschmiernippel, versenkte Feststellvorrichtung, wärmeableitender für Anbauteile optimierter Bügeldeckel, Sicherheitsstopfbuchse, lösbare Verdrehsicherung mit Anzeigevorrichtung und ein nichtsteigendes metallisches Handrad mit Kataphoresebeschichtung. Der Endschalter ist im Betrieb nachrüstbar, voll isolierbar gemäß Energieeinsparverordnung EnEV, TA-Luft TÜV-Prüf-Nr. 973-10675245-10 B (EN15848-1(, CE-Zertifizierung nach Druckgeräterichtlinie (ab DN 32)

Nenndrduck: PN 16
Kegelausführung: Kantensitz (Drosselfunktion)
max. Temperatur: -10° C - +300° C

Fabrikat der Planung: ARI
Typ: ARI-FABA- Plus

Hersteller: '....................................................'

Typ: '....................................................'

**2.2.20 Flanschen-Absperrventil DN 15**
*** EP-Aufgliederung gefordert
wie zuvor beschrieben

Nennweite: DN 15
kvs-Wert:  5,3m3/h
Menge: 2,000 St

**2.2.30 Flanschen-Absperrventil DN 20**
*** EP-Aufgliederung gefordert
wie zuvor beschrieben

Nennweite: DN 20
kvs-Wert:  7,2m3/h
Menge: 2,000 St

**2.2.40 Flanschen-Absperrventil DN 25**
*** EP-Aufgliederung gefordert
wie zuvor beschrieben

Nennweite: DN 25
kvs-Wert:  12,0m3/h
Menge: 4,000 St

**2.2.50 Flanschen-Absperrventil DN 32**
*** EP-Aufgliederung gefordert
wie zuvor beschrieben

Nennweite: DN 32
kvs-Wert:  16,0m3/h
Menge: 10,000 St

**2.2.60 Flanschen-Absperrventil DN 40**
*** EP-Aufgliederung gefordert
wie zuvor beschrieben

Nennweite: DN 40
kvs-Wert:  28,5m3/h
Menge: 2,000 St

**2.2.70 Flanschen-Absperrventil DN 50**
*** EP-Aufgliederung gefordert
wie zuvor beschrieben

Nennweite: DN 50
kvs-Wert:  43,0m3/h
Menge: 4,000 St

**2.2.80 Flanschen-Absperrventil DN 65**
*** EP-Aufgliederung gefordert
wie zuvor beschrieben

Nennweite: DN 65
kvs-Wert:  75,0m3/h
Menge: 3,000 St

**2.2.90 Flanschen-Absperrventil DN 80**
*** EP-Aufgliederung gefordert
wie zuvor beschrieben

Nennweite: DN 80
kvs-Wert:  105,0m3/h
Menge: 4,000 St

**2.2.100 Flanschen-Absperrventil DN 100**
*** EP-Aufgliederung gefordert
wie zuvor beschrieben

Nennweite: DN 100
kvs-Wert:  170,0m3/h
Menge: 2,000 St

*Hinweis: Schmutzfänger in Schrägsitzform*
Schmutzfänger in Schrägsitzform

mit Flanschen, Baulänge gem. EN 558, FTF-1. Das Gehäuse besteht aus Gusseisen EN-JL1040(Kurzbezeichnung: EN-GJL-250, eh. GG-25) mit Grundanstrich und voll isolierbar gemäß Energieeinsparverordnung - EnEV., PCB-frei,  Mit Siebführung im Deckel und Gehäuse, bestehend aus Edelstahl (1.4301).
DN 50-125: Sieb mit Verstärkung
CE-Zertifizierung nah Druckgeräterichtlinie,
TA-Luft TÜV-Prüf-Nr. 992-9204866

Ausführung: mit Ablasschraube
Sieb: Normalsieb
Temperaturbereich: -10° C - 300° C
Nenndruck: PN 16

Hersteller: ARI
Typ: ARI-Strainer Schmutzfänger oder gleichwertig

Hersteller: '....................................................'

Typ: '....................................................'

**2.2.110 Schmutzfänger in Schrägsitzform DN 80**
*** EP-Aufgliederung gefordert
wie zuvor beschrieben

Nennweite: DN 80
Menge: 1,000 St

**2.2.120 Schmutzfänger in Schrägsitzform DN 65**
*** EP-Aufgliederung gefordert
wie zuvor beschrieben

Nennweite: 65
Menge: 1,000 St

**2.2.130 Schmutzfänger in Schrägsitzform DN 50**
*** EP-Aufgliederung gefordert
wie zuvor beschrieben

Nennweite: 50
Menge: 2,000 St

**2.2.140 Manometergarnitur mit Wassersackrohr**
*** EP-Aufgliederung gefordert
und Manometerabsperrventil aus Stahl

Plattenmanometer, Gewindeanschluss DN 125, mit verstellbarer Markierung, Anzeigebereich 0 bis 25bar
Manometer-Dreiwegehahn, Gewindeanschluss DN 15 mit Prüfflansch PN 25,

Anschluss an Wassersackrohr Trompetenform
Menge: 4,000 St

**2.2.150 bauseits gelieferte Tauchtermostate und Temperaturfühler**
*** EP-Aufgliederung gefordert
Drucksensor und Temperaturfühler ein Gewindestutzen DN 15/20 montieren und mit den Rohrleitungen verbinden.

einschl. Schweiß- und Dichtungsmaterial
Menge: 6,000 St

#### Abschnitt 2.3 Dampfleitungen und Zubehör

*Hinweis: Rorhleitung Dampf und Kondensat*
nahtloses Stahlrohr nach DIN EN 10220 bzw. nahtloses, mittelschweres, Gewinderohr nach DIN EN 10255

verbinden durch Schweißen, einschl. Schweiß- und Dichtungsmittel.

Für die Schweißarbeiten an Dampf- und Kondensatleitungen sind die erforderlichen Schweißnachweise der geprüften Schweißer vor Ausführung der Arbeiten bei der Bauleitung vorzulegen.

Rohrbefestigunge sind zur Verminderung des Kalulations- und Abrechnungsaufwandes entgegen der DIN 18380, Pkt. 0.5.3 in die Einheitspreise der Rorhleitungen einzurechnen.

Als Befestigungen sind verzinkte, Flachstahlschellen mit Rohrschlitten mit stabiler Aufhängung zu verwenden. Die Rohrbefestigungen müssen den Anforderungen der DIN 4109 für optimalen Schallschutz erfüllen.

Die Halterungen der Rohrleitungen müssen in korrosionsgeschützter Ausführung mit Metalldübeln erfolgen.
Festpunktkonstruktionen und Konsolen werden als Profilstahlkonstruktion gesondert vergütet.

Isolierungen in den Decken- und Wanddurchbrüchen entsprechend den Schallschutz- und Brandschutzvorschriften einzurechen.

Flachstahlschellen mit Rohrschlitten und PTFE-Auflager werden mit zwei zusätzlichen Führungen aus Winkelstahl geführt.

Die Rorhleitungen mit allem Zubehör liefern und verlegen, in folgenden Dimensionen:

Betriebsmittel:
Sattdampf: 1,0 bar
Hochdruckseite bis 10 bar
Kondensat: drucklos

Montagehöhe: bis 4,2 m

Fabrikat: DIPA oder Sikla oder gleichwertig

Hersteller: '....................................................'

Typ: '....................................................'

**2.3.10 nahtloses Stahlrohr, DN 100**
*** EP-Aufgliederung gefordert
wie zuvor beschrieben, jedoch

Nennweite: DN 100 (100/108)
Menge: 64,000 m

**2.3.20 nahtloses Stahlrohr, DN 80**
*** EP-Aufgliederung gefordert
wie zuvor beschrieben, jedoch

Nennweite: DN 80 (82/88)
Menge: 58,000 m

**2.3.30 nahtloses Stahlrohr, DN 65**
*** EP-Aufgliederung gefordert
wie zuvor beschrieben, jedoch

Nennweite: DN 65 (70/76)
Menge: 86,000 m

**2.3.40 nahtloses Stahlrohr, DN 50**
*** EP-Aufgliederung gefordert
wie zuvor beschrieben, jedoch

Nennweite: DN 50 (51*57)
Menge: 25,000 m

**2.3.50 nahtloses Stahlrohr, DN 40**
*** EP-Aufgliederung gefordert
wie zuvor beschrieben, jedoch

Nennweite: DN 40 (40/45)
Menge: 38,000 m

**2.3.60 nahtloses Stahlrohr, DN 32**
*** EP-Aufgliederung gefordert
wie zuvor beschrieben, jedoch

Nennweite: DN 32 (11/4")
Menge: 64,000 m

**2.3.70 nahtloses Stahlrohr, DN 25**
*** EP-Aufgliederung gefordert
wie zuvor beschrieben, jedoch

Nennweite: DN 25 (1")
Menge: 86,000 m

**2.3.80 nahtloses Stahlrohr, DN 20**
*** EP-Aufgliederung gefordert
wie zuvor beschrieben, jedoch

Nennweite: DN 20 (3/4")
Menge: 42,000 m

**2.3.90 nahtloses Stahlrohr, DN 15**
*** EP-Aufgliederung gefordert
wie zuvor beschrieben, jedoch

Nennweite: DN 15 (1/2")
Menge: 115,000 m

**2.3.100 nahtloses Stahlrohr, DN 10**
*** EP-Aufgliederung gefordert
wie zuvor beschrieben, jedoch

Nennweite: DN 10 (3/8")
Menge: 78,000 m

*Hinweis: Rohrbogen / Einschweißbogen*
Rohrbogen / Einschweißbogen

für nahtloses Muffenrohr
schwarz nah DIN 2440
entpr. VOB und nahtloses Stahlrohr nach DIN 2448, DIN 1629, Blatt 2 aus Stahl

einschl. Schweiß- und Dichtungsmaterial

**2.3.110 Rohrbogen / Einschweißbogen DN 100**
*** EP-Aufgliederung gefordert
wie zuvor beschrieben, jedoch

Nennweite: DN 100
Menge: 18,000 St

**2.3.120 Rohrbogen / Einschweißbogen DN 80**
*** EP-Aufgliederung gefordert
wie zuvor beschrieben, jedoch

Nennweite: DN 80
Menge: 12,000 St

**2.3.130 Rohrbogen / Einschweißbogen DN 65**
*** EP-Aufgliederung gefordert
wie zuvor beschrieben, jedoch

Nennweite: DN 65
Menge: 14,000 St

**2.3.140 Rohrbogen / Einschweißbogen DN 50**
*** EP-Aufgliederung gefordert
wie zuvor beschrieben, jedoch

Nennweite: DN 50
Menge: 16,000 St

**2.3.150 Rohrbogen / Einschweißbogen DN 40**
*** EP-Aufgliederung gefordert
wie zuvor beschrieben, jedoch

Nennweite: DN 40
Menge: 12,000 St

**2.3.160 Rohrbogen / Einschweißbogen DN 32**
*** EP-Aufgliederung gefordert
wie zuvor beschrieben, jedoch

Nennweite: DN 32
Menge: 18,000 St

**2.3.170 Rohrbogen / Einschweißbogen DN 25**
*** EP-Aufgliederung gefordert
wie zuvor beschrieben, jedoch

Nennweite: DN 25
Menge: 16,000 St

**2.3.180 Rohrbogen / Einschweißbogen DN 20**
*** EP-Aufgliederung gefordert
wie zuvor beschrieben, jedoch

Nennweite: DN 20
Menge: 46,000 St

**2.3.190 Rohrbogen / Einschweißbogen DN 15**
*** EP-Aufgliederung gefordert
wie zuvor beschrieben, jedoch

Nennweite: DN 15
Menge: 68,000 St

**2.3.200 Rohrbogen / Einschweißbogen DN 10**
*** EP-Aufgliederung gefordert
wie zuvor beschrieben, jedoch

Nennweite: DN 10
Menge: 42,000 St

*Hinweis: T-Stück / Einschweiß-T-Stück*

**2.3.210 T-Stück / Einschweiß-T-Stück DN 100**
*** EP-Aufgliederung gefordert
wie zuvor beschrieben, jedoch

Nennweite: DN 100
Menge: 2,000 St

**2.3.220 T-Stück / Einschweiß-T-Stück DN 80**
*** EP-Aufgliederung gefordert
wie zuvor beschrieben, jedoch

Nennweite: DN 80
Menge: 4,000 St

**2.3.230 T-Stück / Einschweiß-T-Stück DN 65**
*** EP-Aufgliederung gefordert
wie zuvor beschrieben, jedoch

Nennweite: DN 65
Menge: 6,000 St

**2.3.240 T-Stück / Einschweiß-T-Stück DN 50**
*** EP-Aufgliederung gefordert
wie zuvor beschrieben, jedoch

Nennweite: DN 50
Menge: 2,000 St

**2.3.250 T-Stück / Einschweiß-T-Stück DN 40**
*** EP-Aufgliederung gefordert
wie zuvor beschrieben, jedoch

Nennweite: DN 40
Menge: 6,000 St

**2.3.260 T-Stück / Einschweiß-T-Stück DN 32**
*** EP-Aufgliederung gefordert
wie zuvor beschrieben, jedoch

Nennweite: DN 32
Menge: 8,000 St

**2.3.270 T-Stück / Einschweiß-T-Stück DN 25**
*** EP-Aufgliederung gefordert
wie zuvor beschrieben, jedoch

Nennweite: DN 25
Menge: 12,000 St

**2.3.280 T-Stück / Einschweiß-T-Stück DN 20**
*** EP-Aufgliederung gefordert
wie zuvor beschrieben, jedoch

Nennweite: DN 20
Menge: 16,000 St

**2.3.290 T-Stück / Einschweiß-T-Stück DN 15**
*** EP-Aufgliederung gefordert
wie zuvor beschrieben, jedoch

Nennweite: DN 10
Menge: 28,000 St

*Hinweis: Reduzierstücke*

**2.3.300 Reduzierstücke DN 100**
*** EP-Aufgliederung gefordert
wie zuvor beschrieben, jedoch

Nennweite: DN 100
Menge: 4,000 St

**2.3.310 Reduzierstücke DN 80**
*** EP-Aufgliederung gefordert
wie zuvor beschrieben, jedoch

Nennweite: DN 80
Menge: 2,000 St

**2.3.320 Reduzierstücke DN 65**
*** EP-Aufgliederung gefordert
wie zuvor beschrieben, jedoch

Nennweite: DN 65
Menge: 2,000 St

**2.3.330 Reduzierstücke DN 50**
*** EP-Aufgliederung gefordert
wie zuvor beschrieben, jedoch

Nennweite: DN 50
Menge: 2,000 St

**2.3.340 Reduzierstücke DN 40**
*** EP-Aufgliederung gefordert
wie zuvor beschrieben, jedoch

Nennweite: DN 40
Menge: 2,000 St

**2.3.350 Reduzierstücke DN 32**
*** EP-Aufgliederung gefordert
wie zuvor beschrieben, jedoch

Nennweite: DN 32
Menge: 2,000 St

**2.3.360 Reduzierstücke DN 25**
*** EP-Aufgliederung gefordert
wie zuvor beschrieben, jedoch

Nennweite: DN 25
Menge: 4,000 St

**2.3.370 Reduzierstücke DN 20**
*** EP-Aufgliederung gefordert
wie zuvor beschrieben, jedoch

Nennweite: DN 20
Menge: 6,000 St

**2.3.380 Reduzierstücke DN 15**
*** EP-Aufgliederung gefordert
wie zuvor beschrieben, jedoch

Nennweite: DN 15
Menge: 4,000 St

**2.3.390 Schlammtopf DN 100**
*** EP-Aufgliederung gefordert
für die Streckenentleerung der Dampfleitung

bestehend aus:

Schlammtopf ca. 0,30m lang
aus nathlosem Stahlrohr DIN 2448
mit einem Klöpperboden verschlossen
am Klöpperboden ein Gewindestutzen DN 20 für ein Ausblase- Entwässerungsventil
an der Seite ein Kondensatabgang DN 15

einschl. Schweiß- und Dichtungsmaterial
Menge: 2,000 St

**2.3.400 Schlammtopf DN 80**
*** EP-Aufgliederung gefordert
wie zuvor beschrieben,jedoch

Nennweite: DN 80
Menge: 2,000 St

**2.3.410 Schlammtopf DN 65**
*** EP-Aufgliederung gefordert
wie zuvor beschrieben,jedoch

Nennweite: DN 65
Menge: 2,000 St

**2.3.420 Schlammtopf DN 50**
*** EP-Aufgliederung gefordert
wie zuvor beschrieben,jedoch

Nennweite: DN 50
Menge: 4,000 St

**2.3.430 Kugelhahn DN 20/ PN 25**
*** EP-Aufgliederung gefordert
für Medium Dampf/Kondensatz
als Durchgangshahn
mit Muffenanschluss
Gehäuse aus Schmiedestahl, mit Grundanstrich
Kugel aus nichtrostendem Stahl
einschl.Schweiß und Dichtungsmaterial
Menge: 5,000 St

*Hinweis: Vorschweißflansch DIN 2633 PN 16*
Vorschweißflansch DIN 2633 PN 16

einschl. Schweißnaht, Schrauben, Dichtung, Flanschenform glatt

**2.3.440 Vorschweißflansch, PN 16, DN 100**
*** EP-Aufgliederung gefordert
Menge: 16,000 St

**2.3.450 Vorschweißflansch, PN 16, DN 80**
*** EP-Aufgliederung gefordert
Menge: 12,000 St

**2.3.460 Vorschweißflansch, PN 16, DN 65**
*** EP-Aufgliederung gefordert
Menge: 14,000 St

**2.3.470 Vorschweißflansch, PN 16, DN 50**
*** EP-Aufgliederung gefordert
Menge: 12,000 St

**2.3.480 Vorschweißflansch, PN 16, DN 40**
*** EP-Aufgliederung gefordert
Menge: 8,000 St

**2.3.490 Vorschweißflansch, PN 16, DN 32**
*** EP-Aufgliederung gefordert
Menge: 18,000 St

**2.3.500 Vorschweißflansch, PN 16, DN 25**
*** EP-Aufgliederung gefordert
Menge: 16,000 St

**2.3.510 Vorschweißflansch, PN 16, DN 20**
*** EP-Aufgliederung gefordert
Menge: 12,000 St

*Hinweis: Schraubensatz, Flanschverbindung*
Schraubensatz, Flanschverbindung

stahlverzinkt und Dichtung
Dichtung für Medium Dampf
Graphitdichtung mit Spießblecheinlage
Festigkeitsklasse der Befestigungen 8,8
Schrauben und Muttern aus Stahl

Potential-Ausgleich
bis DN 65 - gelb markierte Zahnscheiben an Schraubenverbindung
ab DN 85 Anschweißlasche mit Potentialleitung (flexibles Kupferkabel)

**2.3.520 Schraubensatz, Flanschverbindung DN 100-125**
*** EP-Aufgliederung gefordert
wie zuvor beschrieben für

Flanschverbindung DN 100-125
Menge: 20,000 St

**2.3.530 Schraubensatz, Flanschverbindung DN 65-80**
*** EP-Aufgliederung gefordert
wie zuvor beschrieben für

Flanschverbindung DN 65-80
Menge: 30,000 St

**2.3.540 Schraubensatz, Flanschverbindung DN 40-50**
*** EP-Aufgliederung gefordert
wie zuvor beschrieben für

Flanschverbindung DN
Menge: 30,000 St

**2.3.550 Schraubensatz, Flanschverbindung DN 25-32**
*** EP-Aufgliederung gefordert
wie zuvor beschrieben für

Flanschverbindung DN 25-32
Menge: 20,000 St

**2.3.560 Schraubensatz, Flanschverbindung DN 15-20**
*** EP-Aufgliederung gefordert
wie zuvor beschrieben für

Flanschverbindung DN 15-20
Menge: 20,000 St

*Hinweis: Dampfanschluss*
Dampfanschluss

Anschluss herstellen an bauseitigen Kochkesseln bzw. Spülmaschinen, dampfseitig

aus Stahl,schwarz, durch Schraubverbindung,

einschl. Anschlussverschraubung und Dichtungsmaterial für folgende Anschlussdimensionen

**2.3.570 Dampfanschluss DN 50**
*** EP-Aufgliederung gefordert
Menge: 2,000 St

**2.3.580 Dampfanschluss DN 40**
*** EP-Aufgliederung gefordert
Menge: 4,000 St

**2.3.590 Dampfanschluss DN 32**
*** EP-Aufgliederung gefordert
Menge: 6,000 St

**2.3.600 Dampfanschluss DN 25**
*** EP-Aufgliederung gefordert
Menge: 4,000 St

*Hinweis: Kondensatanschluss*
Kondensatanschluss

Anschluss herstellen an bauseitigem Kochkessel, bzw. Spülmaschinen kondensatseitig

auf nichtrostendem Stahl, durch Schraubverbindung

einschl. Niro-Anschlussverschraubung und Dichtungsmaterial für folgende Anschlussdimensionen

**2.3.610 Kondensatanschluss DN 50**
*** EP-Aufgliederung gefordert
Menge: 2,000 St

**2.3.620 Kondensatanschluss DN 40**
*** EP-Aufgliederung gefordert
Menge: 2,000 St

**2.3.630 Kondensatanschluss DN 32**
*** EP-Aufgliederung gefordert
Menge: 2,000 St

**2.3.640 Kondensatanschluss DN 25**
*** EP-Aufgliederung gefordert
Menge: 4,000 St

**2.3.650 Kondensatanschluss DN 20**
*** EP-Aufgliederung gefordert
Menge: 4,000 St

**2.3.660 Kondensatanschluss DN 15**
*** EP-Aufgliederung gefordert
Menge: 2,000 St

*Hinweis: Anschlüsse an vorhandene Rohrleitungen herstellen*
Anschlüsse an vorhandene Rohrleitungen herstellen

aus Stahl durch Schweißung herstellen, einschl. abisolieren der Anschlussstellen, Schweißnähte, Rohrzubehpör und allen Hilfsmaterialien
für folgende Anschlussdimensionen

**2.3.670 Dampfleitung, Anschluss DN 80**
*** EP-Aufgliederung gefordert
Menge: 2,000 St

**2.3.680 Kondensatleitung, Anschluss DN 40**
*** EP-Aufgliederung gefordert
Menge: 2,000 St

**2.3.690 vorhandene Dampfleitung/Strang absperren**
*** EP-Aufgliederung gefordert
nach Beendigung der Anschlussarbeiten ist der Strang wieder in Betrieb zu nehmen und zu entwässern

Dimension: DN 80-100
Menge: 2,000 St

**2.3.700 vorhandene Kondensatleitung/Strang absperren**
*** EP-Aufgliederung gefordert
nach Beendigung der Anschlussarbeiten ist der Strang wieder in Betrieb zu nehmen und zu entwässern

Dimension: DN 50-40
Menge: 2,000 St

**2.3.710 Profilstahl**
*** EP-Aufgliederung gefordert
verzinkte Stahlkonstruktion für Sonderbefestigung

separate Abhängungskondstruktionen zur Überbrücklung der Trage- und Unterzugsbereiche bei Bohrtiefen grpößer 5 cm in Abstimmung mit der Bauleitung/Statiker herstellen und installieren

verzinkte Stahlkonstruktion für Sonderbefestigungen wie Wandkonsolen, Aufständerungen, Traversen, Unterstützungen und dergleichen

mit Korrosionsschutz durch Verzinkung oder zweifachen Rostschutzanstrich
Menge: 250,000 kg

**2.3.720 Druckprobe und Inbetriebnahme Spülmaschinen**
*** Pauschalposition
*** EP-Aufgliederung gefordert
die gesamte Dampf- ud Kondensatanlage ist nach Beendigung der Arbeiten in Teilabschnitten:

- ca. 1 Strang Dampf DN 80 (4 x Spülmaschine)
- ca. 1 Strang Kondensat DN 32 (4  x Spülmaschine)

24 Stunden unter Druck zu setzen.

Das Ergebnis der Druckprobe ist zu protokollieren

einschl. inbetriebnehmen und entwässern
Menge: 1,000 psch

**2.3.730 Druckprobe und Inbetriebnahme Kochkessel**
*** Pauschalposition
*** EP-Aufgliederung gefordert
die gesamte Dampf- ud Kondensatanlage ist nach Beendigung der Arbeiten in Teilabschnitten:

- ca. 1 Strang Dampf DN 80 (6 x Kochkessel)
- ca. 1 Strang Kondensat DN 32 (6  x Kochkessel)

24 Stunden unter Druck zu setzen.

Das Ergebnis der Druckprobe ist zu protokollieren

einschl. inbetriebnehmen und entwässern
Menge: 1,000 psch

#### Abschnitt 2.4 Wärmedämmung der Dampf- und Kondensatleitungen

*Hinweis: Dämmung*
Der nachstehenden Leistungsbeschreibung liegen folgende Vertragsbedingungen bzw. Normen und Richtlinien zugrunde:

VOB (Verdingungsordnung für Bauleistungen)
DIN 18421 (Dämmarbeiten an technischen Anlagen)
DIN 4140 (Dämmarbeiten an betriebs- und haustechnischen Anlagen)
DIN 4102 (Brandverhalten von Baustoffen und Bauteilen)
DIN EN 13501 (Klassifizierung von Bauprodukten und Bauarten zu ihrem Brandverhalten)
Die Ausführung von Brandschutzkonstruktionen muss gemäß dem jeweiligen allgemeinen bauaufsichtlichen Prüfzeugnis erfolgen. Die ordnungsgemäße Ausführung ist vom Unternehmer nach Abschluss der Arbeiten durch eine Übereinstimmungserklärung zu bescheinigen.

Übersicht Normen und Richtlinien:

DIN 4140 Dämmarbeiten an betriebstechnischen Anlagen in der Industrie und in der technischen Gebäudeausrüstung

DIN 4102 Brandverhalten von Baustoffen und Bauteilen

DIN 18421 VOB, Vergabe- und Vertragsordnung für Bauleistungen, Teil C, allgemeine technische Vertragsbedingungen für Bauleistungen und Dämmarbeiten an technischen Anlagen

VDI 2055 Wärme- und Kälteschutz für betriebs- und haustechnischen Anlagen in der Industrie un in der Technischen Gebäudeausrüstung - Ausführung von Wärme- und Kältedämmungen (mit Berechnungsgrundlagen, Mess- und Prüfverfahren, Gütesicherung und Lieferbedingungen)

DIN EN ISO 12241 Wärmedämmung an haus- und betriebstechnischen Anlagen - Berechnungsregeln

AGI Q 03 Ausführung von Wärme- und Kältedämmung - Dämmarbeiten an betriebstechnischen Anlagen

AGI Q 101 Dämmarbeiten an Kraftwerkskomponenten - Ausführung

AGI Q 112 Dämmarbeiten an betriebstechnischen Anlagen - Dampfbremsen

AGI Q 118 Kältedämmarbeiten an Luftzerlegungsanlagen

AGI Q 132 Mineralwolle als Dämmstoff für betriebstechnische Anlagen

DIN EN 13468 (ersetzt AGI Q 135) Wärmedämmstoffe für die Haustechnik und für betriebstechnische Anlagen - Bestimmung des Gehalts von Chlorid-, Flourid-, Silikat- und Natriumionen und des ph-Wertes

DIN EN 13472 (ersetzt AGI Q 136) Wärmedämmstoffe für die Haustechnik und für betriebstechnische Anlagen - Bestimmung der Wasseraufnahme bei kurzzeitigem teilweisen Eintauchen von vorgeformten Rohrdämmstoffen

AGI Q 151 Dämmarbeiten - Korrosionsschutz bei Wärme- und Kältedämmungen an betriebstechnischen Anlagen
AGI Q 152 Dämmarbeiten an betriebstechnischen Anlagen - Schutz gegen Durchfeuchten

AGI Q 153 Dämmarbeiten an betriebstechnischen Anlagen - Halterungen für Tragkonstruktionen

AGI Q 154 Dämmarbeiten an betriebstechnischen Anlagen - Tragkonstruktionen

Dämmung von Dampf-Rohrleitungen

Anforderung:
Wärmedämmung von Dampf-Rohrleitungen
gem. GEG

Einbau:
Dämmschale fugendicht auf die Rohrleitungen aufbringen. Schutzstreifen der selbstklebende Längsüberlappung entfernen und damit den Längsschlitz dicht verkleben. Rundstöße mit selbstklebendem Rockwool Alufix Klebeband verkleben.
Zusätzliche Dämmschale mit verzinktem Bindedraht, 6 Windungen pro lfd. Meter, auf der Rohrleitung befestigen.

Baustoffklasse: A2L -s1, d0 nach DIN 13501-1
Schmelzpunkt: >1000oC nach DIN 4102-17
Wärmeleitfähigkeit: 0,035 W//(m×K) nach EnEV
Oberfläche: gitternetzverstärkte Aluminiumfolie

Anforderungen: Dämmstärke 100% gem. EnEV

Fabrikat: Rockwool oder gleichwertig
Typ: Rockwool 800

Hersteller: '....................................................'

Typ: '....................................................'

**2.4.10 Rohrisolierung, DN 15**
*** EP-Aufgliederung gefordert
wie zuvor beschrieben

DN 15
Isolierstärke: 20mm
Menge: 78,000 m

**2.4.20 Rohrisolierung, DN 20**
*** EP-Aufgliederung gefordert
wie zuvor beschrieben

DN 20
Isolierstärke: 30mm
Menge: 18,000 m

**2.4.30 Rohrisolierung, DN 25**
*** EP-Aufgliederung gefordert
wie zuvor beschrieben

DN 25
Isolierstärke: 30mm
Menge: 36,000 m

**2.4.40 Rohrisolierung, DN 32**
*** EP-Aufgliederung gefordert
wie zuvor beschrieben

DN 32
Isolierstärke: 40mm
Menge: 34,000 m

**2.4.50 Rohrisolierung, DN 40**
*** EP-Aufgliederung gefordert
wie zuvor beschrieben

DN 40
Isolierstärke: 50mm
Menge: 18,000 m

**2.4.60 Rohrisolierung, DN 50**
*** EP-Aufgliederung gefordert
wie zuvor beschrieben

DN 50
Isolierstärke: 60mm
Menge: 15,000 m

**2.4.70 Rohrisolierung, DN 65**
*** EP-Aufgliederung gefordert
wie zuvor beschrieben

DN 65
Isolierstärke: 80mm
Menge: 36,000 m

**2.4.80 Rohrisolierung, DN 80**
*** EP-Aufgliederung gefordert
wie zuvor beschrieben

DN 80
Isolierstärke: 100mm
Menge: 18,000 m

**2.4.90 Rohrisolierung, DN 100**
*** EP-Aufgliederung gefordert
wie zuvor beschrieben

DN 100
Isolierstärke: 100mm
Menge: 14,000 m

*Hinweis: Wärmedämmung mit einer Ummantelung aus Alu-Grobkornfolie*
Wärmedämmung mit einer Ummantelung aus Alu-Grobkornfolie

Dämmschale wie zuvor beschrieben mit einer Ummantelung aus Alu-Grobkornfolie (für sichtbare Bereiche ohne mechanische Belastungen in Gebäuden)

Oberfläche der Dämmung mit  Alu-Grobkornfolie, Dicke ca. 0,2mm, ohne Zwischenlage ummanteln.

Die Befestigung erfolgt mit Feranband oder Alu-Nieten. Für die Verkleidung der Bögen vorgefertigte Teile verwenden

**2.4.100 Rohrisolierung, mit Alu-Grobkornfolie DN 15**
*** EP-Aufgliederung gefordert
wie zuvor beschrieben

DN 15
Isolierstärke: 20mm mit einer Ummantelung aus Alu-Grobkornfolie
Menge: 48,000 m

**2.4.110 Rohrisolierung, mit Alu-Grobkornfolie DN 20**
*** EP-Aufgliederung gefordert
wie zuvor beschrieben

DN 25
Isolierstärke: 30mm mit einer Ummantelung aus Alu-Grobkornfolie
Menge: 16,000 m

**2.4.120 Rohrisolierung, mit Alu-Grobkornfolie DN 25**
*** EP-Aufgliederung gefordert
wie zuvor beschrieben

DN 25
Isolierstärke: 30mm mit einer Ummantelung aus Alu-Grobkornfolie
Menge: 20,000 m

**2.4.130 Rohrisolierung, mit Alu-Grobkornfolie DN 32**
*** EP-Aufgliederung gefordert
wie zuvor beschrieben

DN 32
Isolierstärke: 40mm mit einer Ummantelung aus Alu-Grobkornfolie
Menge: 14,000 m

**2.4.140 Rohrisolierung, mit Alu-Grobkornfolie DN 40**
*** EP-Aufgliederung gefordert
wie zuvor beschrieben

DN 40
Isolierstärke: 50mm mit einer Ummantelung aus Alu-Grobkornfolie
Menge: 12,000 m

**2.4.150 Rohrisolierung, mit Alu-Grobkornfolie DN 50**
*** EP-Aufgliederung gefordert
wie zuvor beschrieben

DN 50
Isolierstärke: 60mm mit einer Ummantelung aus Alu-Grobkornfolie
Menge: 10,000 m

**2.4.160 Rohrisolierung, mit Alu-Grobkornfolie DN 65**
*** EP-Aufgliederung gefordert
wie zuvor beschrieben

DN 65
Isolierstärke: 80mm mit einer Ummantelung aus Alu-Grobkornfolie
Menge: 14,000 m

**2.4.170 Rohrisolierung, mit Alu-Grobkornfolie DN 80**
*** EP-Aufgliederung gefordert
wie zuvor beschrieben

DN 80
Isolierstärke: 100mm mit einer Ummantelung aus Alu-Grobkornfolie
Menge: 10,000 m

**2.4.180 Rohrisolierung, mit Alu-Grobkornfolie DN 100**
*** EP-Aufgliederung gefordert
wie zuvor beschrieben

DN 100
Isolierstärke: 100mm mit einer Ummantelung aus Alu-Grobkornfolie
Menge: 16,000 m

*Hinweis: Wärmedämmung mit einer Ummantelung aus Aluminiumblech*
Wärmedämmung mit einer Ummantelung aus Aluminiumblech

Dämmschale wie zuvor beschrieben mit einer Ummantelung aus  Aluminiumblech (für mechanisch belastbare, begehbare Bereiche
Oberfläche glatt

Aus Gründen der leichteren Blechmotage sollte zwischen der Dämm-Oberfläche und dem Blechmantel pro Mete ein ca. 100mm breiter Rollfilzstreifen (im eingebauten Zustand auf 10m zusammengedrückt) vorgesehen werden.

Für die Verkleidung der Bögen vorgefertigte Teile verwenden

Rohrleitungen bis 2,0m Arbeitshöhe

**2.4.190 Rohrisolierung, mit Aluminiumblech DN 15**
*** EP-Aufgliederung gefordert
wie zuvor beschrieben

DN 15
Isolierstärke: 20mm mit einer Ummantelung aus Aluminiumblech
Menge: 72,000 m

**2.4.200 Rohrisolierung, mit Aluminiumblech DN 20**
*** EP-Aufgliederung gefordert
wie zuvor beschrieben

DN 20
Isolierstärke: 30mm mit einer Ummantelung aus Aluminiumblech
Menge: 18,000 m

**2.4.210 Rohrisolierung, mit Aluminiumblech DN 25**
*** EP-Aufgliederung gefordert
wie zuvor beschrieben

DN 25
Isolierstärke: 30mm mit einer Ummantelung aus  Aluminiumblech
Menge: 38,000 m

**2.4.220 Rohrisolierung, mit Aluminiumblech DN 32**
*** EP-Aufgliederung gefordert
wie zuvor beschrieben

DN 32
Isolierstärke: 40mm mit einer Ummantelung aus Aluminiumblech
Menge: 22,000 m

**2.4.230 Rohrisolierung, mit Aluminiumblech DN 40**
*** EP-Aufgliederung gefordert
wie zuvor beschrieben

DN 40
Isolierstärke: 50mm mit einer Ummantelung aus Aluminiumblech
Menge: 16,000 m

**2.4.240 Rohrisolierung, mit Aluminiumblech DN 50**
*** EP-Aufgliederung gefordert
wie zuvor beschrieben

DN 50
Isolierstärke: 60mm mit einer Ummantelung aus Aluminiumblech
Menge: 15,000 m

**2.4.250 Rohrisolierung, mit Aluminiumblech DN 65**
*** EP-Aufgliederung gefordert
wie zuvor beschrieben

DN 65
Isolierstärke: 80mm mit einer Ummantelung aus Aluminiumblech
Menge: 42,000 m

**2.4.260 Rohrisolierung, mit Aluminiumblech DN 80**
*** EP-Aufgliederung gefordert
wie zuvor beschrieben

DN 80
Isolierstärke: 100mm mit einer Ummantelung aus Aluminiumblech
Menge: 16,000 m

**2.4.270 Rohrisolierung, mit Aluminiumblech DN 100**
*** EP-Aufgliederung gefordert
wie zuvor beschrieben

DN 100
Isolierstärke: 100mm mit einer Ummantelung aus Aluminiumblech
Menge: 38,000 m

*Hinweis: Abnehmbare Armaturenisolierung*
Abnehmbare Armaturenisolierung
für mechanisch belastbare, begehbare Bereiche bis 2,0m Arbeitshöhe

Dämmung:
mit MD2-Matten aus Steinwolle mit Drahtgarn verzinktes Drahteflecht gesteppt, mit RAL-Gütezeichen der Gütegemeinschaft Mineralwolle e.CV. freigezeichnet nach Gefahrstoffverordnung, Chemikalienverbotsverordnung und Verordnung (EG) Nr. 1272/2008 Anmerkung Q.

Dämmstärke: 75%

Ummantelung aus Aluminiumblech, abnehmbar
leicht abnehmbaren Blechkappen mit Spannbändern
Oberfläche: glatt
Blechstutzen, Armaturen-, Koffer- und Flanschkappen

**2.4.280 Armaturenisolierung DN 15**
*** EP-Aufgliederung gefordert
wie zuvor beschrieben

DN 15
Dämmstärke: 30mm mit einer abnehmbaren Ummantelung aus Aluminiumblech
Menge: 6,000 St

**2.4.290 Armaturenisolierung DN 20**
*** EP-Aufgliederung gefordert
wie zuvor beschrieben

DN 20
Dämmstärke: 30mm mit einer abnehmbaren Ummantelung aus Aluminiumblech
Menge: 6,000 St

**2.4.300 Armaturenisolierung DN 25**
*** EP-Aufgliederung gefordert
wie zuvor beschrieben

DN 25
Dämmstärke: 30mm mit einer abnehmbaren Ummantelung aus Aluminiumblech
Menge: 30,000 St

**2.4.310 Armaturenisolierung DN 32**
*** EP-Aufgliederung gefordert
wie zuvor beschrieben

DN 32
Dämmstärke: 30mm mit einer abnehmbaren Ummantelung aus Aluminiumblech
Menge: 14,000 St

**2.4.320 Armaturenisolierung DN 40**
*** EP-Aufgliederung gefordert
wie zuvor beschrieben

DN 40
Dämmstärke: 30mm mit einer abnehmbaren Ummantelung aus Aluminiumblech
Menge: 12,000 St

**2.4.330 Armaturenisolierung DN 50**
*** EP-Aufgliederung gefordert
wie zuvor beschrieben

DN 50
Dämmstärke: 40mm mit einer abnehmbaren Ummantelung aus Aluminiumblech
Menge: 14,000 St

**2.4.340 Armaturenisolierung DN 65**
*** EP-Aufgliederung gefordert
wie zuvor beschrieben

DN 65
Dämmstärke: 50mm mit einer abnehmbaren Ummantelung aus Aluminiumblech
Menge: 12,000 St

**2.4.350 Armaturenisolierung DN 80**
*** EP-Aufgliederung gefordert
wie zuvor beschrieben

DN 80
Dämmstärke: 60mm mit einer abnehmbaren Ummantelung aus Aluminiumblech
Menge: 8,000 St

**2.4.360 Armaturenisolierung DN 100**
*** EP-Aufgliederung gefordert
wie zuvor beschrieben

DN 100
Dämmstärke: 70mm mit einer abnehmbaren Ummantelung aus Aluminiumblech
Menge: 6,000 St

#### Abschnitt 2.5 Demontage- und Stundenloharbeiten

*Hinweis: Demontagearbeiten Rohrleitungen im Gebäude*
Demontage der installierten Rohrleitungen aus Stahl für Dampf- und Kondensat

mit Isolierung, Blechmantel, Schutzmantel, Ventile und allen sonstigen EInbauten vom Gewerk Heizungstechnik
einschl. aller erforderlichen Freischaltungs- und Sicherungsarbeiten sowie widerherstellen der Oberflächen. Die Entsorgung hat sach- und fachgerecht zu erfolgen.

vorhandene Rohrleitungswärmedämmung, 30mm Dämmstoffe, alte Mineralwolle (kfm = künstlich erzeugte Mineralfasern), Dämmstoff nach der Gefahrenstoffverordnung, TRGS 521 undTGGS 905 eingestuft demontieren, aus dem Gebäude schaffen und beseitigen. Stoffe zur Deponie transportieren und der Deponierung zuführen. Die Gebühren der Beseitigng sind vom AN zu übernehmen.

**2.5.10 Rohrleitung bis DN 15**
*** EP-Aufgliederung gefordert
Rohrleitung bis DN 15 wie zuvor beschrieben demontieren und fachgerecht entsorgen
Menge: 20,000 m

**2.5.20 Rohrleitung bis DN 20**
*** EP-Aufgliederung gefordert
Rohrleitung bis DN 20 wie zuvor beschrieben demontieren und fachgerecht entsorgen
Menge: 18,000 m

**2.5.30 Rohrleitung bis DN 25**
*** EP-Aufgliederung gefordert
Rohrleitung bis DN 25 wie zuvor beschrieben demontieren und fachgerecht entsorgen
Menge: 10,000 m

**2.5.40 Rohrleitung bis DN 32**
*** EP-Aufgliederung gefordert
Rohrleitung bis DN 32 wie zuvor beschrieben demontieren und fachgerecht entsorgen
Menge: 20,000 m

**2.5.50 Rohrleitung bis DN 40**
*** EP-Aufgliederung gefordert
Rohrleitung bis DN 40 wie zuvor beschrieben demontieren und fachgerecht entsorgen
Menge: 40,000 m

**2.5.60 Rohrleitung bis DN 50**
*** EP-Aufgliederung gefordert
Rohrleitung bis DN 50 wie zuvor beschrieben demontieren und fachgerecht entsorgen
Menge: 30,000 m

**2.5.70 Rohrleitung bis DN 65**
*** EP-Aufgliederung gefordert
Rohrleitung bis DN 65 wie zuvor beschrieben demontieren und fachgerecht entsorgen
Menge: 20,000 m

**2.5.80 Rohrleitung bis DN 80**
*** EP-Aufgliederung gefordert
Rohrleitung bis DN 80 wie zuvor beschrieben demontieren und fachgerecht entsorgen
Menge: 10,000 m

**2.5.90 Montagezuschlag für Raumhöhe bis 6,0 m**
*** EP-Aufgliederung gefordert
über alle Leistungen einschl. Bereitstellung aller hierfür notewendigen Montagehilfen wie Leitern, Gerüste, Hubbühnen

Auf- und Abbau, auch mehrmals
sowie Vorhalten von Gerüsten bzw. einer Hubbühne oder dgl. für die Montage aller gewerkspezifischen Geräte, Anlagen- und Anlagenteile

inkl. Schutzmaßnahmen für vorhandene Bauteile gegen Beschädigung
Menge: 60,000 Std

*Hinweis: Stundenlohnarbeiten*
Stundenlohnarbeiten

für Provisorien und unvorhergesehene Arbeiten.
Die Arbeiten sind nur mit  Abstimmung der Bauleitung auszuführen. Die Stundenlohnzettel sind fortlaufend zu nummerieren und der Bauleitung 2-fach zur Anerkennung vorzulegen.

Anzugeben sind:
a) Bauvorhaben
b) Datum
c) Art der ausgeführten Arbeiten
d) geleistete Stunden
e) Materialaufwand

Soweit im Leistungsverzeichnis für das aufgewendete Material Preise vorhanden sind, wird mit diesen Preisen abgerechnet.

Stundenlohnsätze einsch. Unternehmerzuschlag, aller Lohnnebenkosten und Auslösung. Abrechnung nur nach bescheinigten Stundenlohnzetteln

*Hinweis: Zulage für Nacht/Wochenende*
Zulage für Nacht/Wochenende

Montagezuschlag zum EP

Dabei gelten folgende Obergrenzen:

- Nachtarbeit von 20 bis 0:00 Uhr: 25%
- Nachtarbeit von 0 bis 4:00 Uhr, wenn die Nachtarbeit vor 0:00 Uhr beginnt: 40%
- Sonntagsarbeit: 50%

- Feiertagsarbeit:
am 31.12 ab 14 Uhr oder an gesetzlichen Feiertagen: 121%
am 24.12 ab 14 Uhr, 25.12, 26.12 und am 01.05.: 150%

In den Bauabschnitten D (Küche), I (Spülbereich) und Umbau der Lüftungszentrale sind teilweise Nacht/Wochenendarbeiten notwendig.

Die benötigten Aufwendungen/Stunden sind vorab bei der örtlichen Bauleitung anzumelden und dürfen erst nach erfolgter Genehmigung durch diese ausgeführt werden.

Materialien sind in einem Nachtragsangebot anzubieten.

Lohnnebenkosten für Beaufsichtigung, Montageanleitung, Fahrt- und Transportkosten, Schmutzzulage, Auslösungen, Überstundenzuschlüge u.ä. werden nicht anerkannt

Anzubieten ist ein gemittelter Verrechnungslohn pro Arbeits-Str. bezogen auf sämtliche Arbeitskräfte, die der Bieter beabsichtigt einzusetzen. Ausgenommen sind hiervon Aufsichtskräfte und Auszubildende

Mit den Stundenlohnverrechnungssätzen sind abgegolten, sämtliche Aufwendungen, wie z.B. die Lohn und Gehaltskosten (Tariflöhne einschl. etwaiger Lohnzulagen, Lohnzuschlägen und vermögenswirksamer Leistungen), die Lohn- und Gehaltsnebenkosten (z. B. Auslösungen, Wegegelder, Wegezeitentschädigung, Fahrtkostenerstattungen), die Sozialkassenbeiträge, ggf. die Winterbauumlage, die Gemeinkostenanteile sowie der Gewinn, jedoch ohne Umsatzsteuer.

Die Kosten für den Einsatz von Kleingeräten, Maschinen, Werkzeuge oder Anschaffungswert (netto) sowie die Kosten für den EInsatz von Gerüsten, deren Arbeitsbühnen bis zu 4,50m über Gelände oder Fußboden liegen, sind in den Verrechnungssätzen einzurechnen. Sie werden nicht gesondert vergütet.

Stundenlohnarbeiten werden nur vergütet, wenn sie als solche vor Ihrem Beginn ausrücklich vereinbart worden sind (gem. VOB/B §2 Abs. 10).

**2.5.100 Ingenieur/Technikerstunden**
*** EP-Aufgliederung gefordert
für unvorhergesehene Arbeiten auf besondere Veranlassung der Bauleitung zum Nachweis, einschl. Unkosten, Auslösung und Fahrtgeld
Menge: 50,000 Std

**2.5.110 Ingenieur/Techniker, Überstundenzuschlag 25%**
*** EP-Aufgliederung gefordert
Menge: 10,000 Std

**2.5.120 Ingenieur/Techniker, Überstundenzuschlag 40%**
*** EP-Aufgliederung gefordert
Menge: 5,000 Std

**2.5.130 Ingenieur/Techniker, Überstundenzuschlag 50%**
*** EP-Aufgliederung gefordert
Menge: 5,000 Std

**2.5.140 Obermonteurstunden**
*** EP-Aufgliederung gefordert
für unvorhergesehene Arbeiten auf besondere Veranlassung der Bauleitung zum Nachweis, einschl. Unkosten, Auslösung und Fahrtgeld
Menge: 50,000 Std

**2.5.150 Obermonteur, Überstundenzuschlag 25%**
*** EP-Aufgliederung gefordert
Menge: 10,000 Std

**2.5.160 Obermonteur, Überstundenzuschlag 40%**
*** EP-Aufgliederung gefordert
Menge: 5,000 Std

**2.5.170 Obermonteur, Überstundenzuschlag 50%**
*** EP-Aufgliederung gefordert
Menge: 5,000 Std

**2.5.180 Monteurstunden**
*** EP-Aufgliederung gefordert
Menge: 50,000 Std

**2.5.190 Monteur, Überstundenzuschlag 25%**
*** EP-Aufgliederung gefordert
Menge: 10,000 Std

**2.5.200 Monteur, Überstundenzuschlag 40%**
*** EP-Aufgliederung gefordert
Menge: 5,000 Std

**2.5.210 Monteur, Überstundenzuschlag 50%**
*** EP-Aufgliederung gefordert
Menge: 5,000 Std

**2.5.220 Hilfs-Monteurstunden**
*** EP-Aufgliederung gefordert
Menge: 50,000 Std

**2.5.230 Hilfs-Monteurstunden, Überstundenzuschlag 25%**
*** EP-Aufgliederung gefordert
Menge: 10,000 Std

**2.5.240 Hilfs-Monteurstunden, Überstundenzuschlag 40%**
*** EP-Aufgliederung gefordert
Menge: 5,000 Std

**2.5.250 Hilfs-Monteurstunden, Überstundenzuschlag 50%**
*** EP-Aufgliederung gefordert
Menge: 5,000 Std

#### Abschnitt 2.6 Sonstiges

**2.6.10 Sachverständigenabnahme der Dampfanlage**
*** EP-Aufgliederung gefordert
Abnahme der Dampftechnischen Anlagen durch einen anerkannten Sachverständigen (TÜV / Dekra).

mit folgenden Leistungen:

- projektbegleitenden Prüfung

- gutachterlihe Äußerung und Beratung zur Erlaubnis nach
  BetrSichV und BlmSchG

- Entwurfsprüfung, Schlussprüfung nach Druckgeräte RL

- Prüfung vor Inbetriebnahme

Die Abnahme muss in Abstimmung und im Beisein des Betriebs erfolgen.
Menge: 1,000 St

*Hinweis: Beschilderung UKD-Ausführungsstandard*
Beschilderung UKD-Ausführungsstandard

Kennzeichnungsschilder
  a) Kenntlichmachung der Texte nach Rücksprache mit dem UKD Betrieb

Resopalschild weiß, Schrift schwarz
Größe max. 100x50mm

**2.6.20 Bezeichnungsschilder 100 mm x 50 mm**
*** EP-Aufgliederung gefordert
zur Beschriftung
Farbe und Beschriftung in Absprache mit dem Betrieb UKD
Beschriftung mehrzeilig
Schild aus mehrschichtigem Resopalschild
gefräst
Befestigung mittels Schrauben

Höhe:  50mm
Breite: 100 mm

Ausführung in Absprache mit dem Betrieb UKD
Menge: 80,000 St

**2.6.30 Bezeichnungsschilder Richtungspfeile 100/25mm**
*** EP-Aufgliederung gefordert
zur Beschriftung der Rohrleitungen nach DIN 2403, DIN 2404 und DIN EN 12792

UV-beständiger Siebdruck oder Digitaldruck (laminiert), selbstkleben, witterungsbeständig, feuchtigkeitsbeständig, wasserabstoßend, beding ölbeständig, schlagfest,
temperaturbeständig -10oC - +80oC, kurzzeitig bis +100oC

Beschriftung: Vor- und Rücklauf
ca. 100x25mm

Ausführung in Absprache mit dem Betrieb UKD
Menge: 100,000 St

**2.6.40 Kennzeichnungsbänder**
*** EP-Aufgliederung gefordert
Rohrleitungen
mit Farbkennzeichnungsbändern und separaten Beschriftungsbändern weiß,
Farbkennzeichnungsbänder in farblicher Ausführung mit Richtungspfeilen
Separate Beschriftungsbänder in Weiß zur Bezeichnung des Dampfkeises

Fabrikat: Experta
Menge: 200,000 St

**2.6.50 Montageunterlagen AN CAD Montagepläne zur Genehmigung 2fach Wechseldatenträger USB gefaltet DINA4**
*** Pauschalposition
*** EP-Aufgliederung gefordert
Die vom AN zu erstellenden Unterlagen, mit CAD-Programm, als Montagepläne, werden nach abgestimmten Terminplänen dem AG zur Genehmigung 2-fach zur Verfügung gestellt, als Papierzeichnung/Plotterausdruck und auf Datenträger, als Wechseldatenträger - USB, Schnittstelle DWG, Ausdruck farbig, auf DIN A 4, Format gefaltet.
Menge: 1,000 psch

**2.6.60 Anlagenschemata 1000/840mm**
*** EP-Aufgliederung gefordert
zur Aufhängung in der Zentrale auf Forex-Kunststoff 4mm kaschiert, laminiert und wasserdicht

Größe: 1000 x 840mm
Menge: 4,000 St

*Hinweis: Dokumentationsvorgaben für Revisionsunterlagen*
Dokumentationsvorgaben für Revisionsunterlagen

Diese Dokumentationsvorgaben sind bei der Planung und Errichtung der baulichen und betriebstechnischen Einrichtungn in den Liegenschaften des Universitätsklinikums in Düsseldorf zu berücksichtigen.

Die Vorgaben gelten für Neubau, Umbau, Erweiterungs- und Sanierungsmaßnahmen. Sie ersetzen keinerlei Normen und Vorschriften usw. und entbinden somit auch nicht von deren Einhaltung.

Die Revisionsunterlagen sind komplett (2-fach in Papierform und 1-fach digital) an den Projektverantwortlichen des UKD nach Aufforderung zu übergeben.

Die Unterlagen sind in Ordnern, durch Register unterteilt und inkl. eines Inhaltsverzeichnises zu liefern.

In den Unterlagen werden die abschließenden baulichen Nachweise oder Zertifizierungen von baulichen sowie technischen Anlagen dokumentiert und ergänzen zum Teil somit auch die zu beachtenden Richtlinien und zu liefernden Unterlagen.

Produktbeschreibungen von Anlagen, Baugruppen und Bauteilen sind als Einzeldatenblatt (ausschließlich Darstellung der konkret eingebauten Teile, keine Produktkataloge) darzustellen.

Eine Übergabe von Bauwerken oder technischen Anlagen erfolgt erst bei voller Funktionsfähigkeit der Anlagen und nach Vorlage vollständig geprüfter Revisionsunterlagen.

Für die Prüfung der Revisionsunterlagen werden seitens der UKD ca. 3 Wochen benötigt, somit sind die Revisionsunterlagen mindestens 3 Wochen vor dem Übergabetermin einzureichen.

Revisionsunterlagen sind als Datenträger (pdf, dwg) in der Baumstruktur, wie in der Revisionsunterlagenabforderung aufgeführt, zu gliedern.
Die Benennung der projektspezifisch erforderlichen Unterlagen erfolgt seitens der Projektleitung UKD/UKM in Abstimmung mit den jeweiligen Fachplanern und Fachbereichsleitern UKD.

Es handelt sich hierbei nicht um die baugenehmigungsrechtlich notwendigen Unterlagen, die im Rahmen der baubehördlichen Schlussabnahme auszustellen sind.

Diese sind separat in Absprache mit der Projektleitung UKD oder deren ernannten Vertreter zu übergeben, auch wenn diese zum Teil hiermit deckungsgleich sind.

**2.6.70 Dokumentation Dampftechnische Anlagen**
*** Pauschalposition
*** EP-Aufgliederung gefordert
Dokumentation (auf Datenträger und 2 x Papier)

1.1 Anlagenbeschreibung
1.2 Herstellerunterlagen
mit Technischen Datenblättern
Fabrikat: ....................................
Typ: ............................................
und Kenntlichmachung der eingebauten Materialtypen und Dimensionen.
Bei Sonderanfertigungen sind die detaillierten Aufmaß- und Bestellblätter beizufügen.

1.3 Wartungslisten nach VDMA
Wartungslisten mit Angabe der Wartungsintervalle.

1.4 Herstellerliste der Materialien / Ersatzteilliste
Mit Anschrift, Rufnummer und Fax- Nr., Firmenname und das eingebaute Material

1.5 Bedienungs- und Betriebsanleitungen
1.6 Abnahmeprotokolle / Einweisungsprotokolle / TÜV-Berichte
1.7 Messprotokolle
1.8 Herstellererklärung, Zulassungen, Konformitätserklärung
1.9 Fachunternehmererklärung
1.10 Zusammenstellung aller Dampfbauteile und Armaturen
Mit Angabe der Raumnummer, Raumbezeichnung, Geräteanschlusses und der vorhandenen Aussstattungen (Art, Fabrikat, Typ, Größe und Anzahl).

2. Berechnungsunterlagen

3. Zeichnungsunterlagen (2x Papier, 1x CAD)
3.1 Grundrisspläne
3.2 Strangschema
Menge: 1,000 psch

**2.6.90 Erstellung Inventarverzeichnis**
*** EP-Aufgliederung gefordert
erstellen des technischen Teils einer Ausstattungsliste und eines Inventarverzeichnisses, sowie der Erstellung von einer Maschinenkiste mit allen technischen Daten für Ersatzteil- oder Reparaturprogramme, Wartung, Pflege und Instandsetzung
Menge: 1,000 St

*Hinweis: Betonkernbohrungen*
Betonkernbohrungen

durch die Außenwand / Innenwand und Fußboden

mit Diamant-Kernbohrkrone als Baustelleneinrichtung und Räumung.

Länge pro Bohrung: max. 30cm

**2.6.100 Betonkernbohrung Duchmesser 50mm**
*** EP-Aufgliederung gefordert
Menge: 10,000 St

**2.6.110 Betonkernbohrung Duchmesser 80mm**
*** EP-Aufgliederung gefordert
Menge: 10,000 St

**2.6.120 Betonkernbohrung Duchmesser 100mm**
*** EP-Aufgliederung gefordert
Menge: 10,000 St

**2.6.130 Betonkernbohrung Duchmesser 150mm**
*** EP-Aufgliederung gefordert
Menge: 10,000 St

**2.6.140 Betonkernbohrung Duchmesser 200mm**
*** EP-Aufgliederung gefordert
Menge: 10,000 St

**2.6.150 Betonkernbohrung Duchmesser 250mm**
*** EP-Aufgliederung gefordert
Menge: 10,000 St

**2.6.160 Mediendurchführung einfach Decke D 30-35cm F90 Durchm. 25-50mm AD bis 25mm geschlossen**
*** EP-Aufgliederung gefordert
Mediendurchführung, einfach, rund, für Heizungswasser,
in Decke, aus Beton, Deckendicke über 30 bis 35 cm, Feuerwiderstandsklasse F 90 DIN 4102-2, in vorh. Kernbohrung, Durchmesser über 25 bis 50 mm, Außendurchmesser Medienrohr bis 25 mm, dicht gegen drückendes Wasser und Gas, geschlossene Ausführung.
Menge: 10,000 St
Leistungsbereichkatalog: 042
DIN276-1_08: 499

**2.6.170 Mediendurchführung einfach Decke D 30-35cm F90 Durchm. 50-100mm AD 25-50mm geschlossen**
*** EP-Aufgliederung gefordert
Mediendurchführung, einfach, rund, für Heizungswasser,
in Decke, aus Beton, Deckendicke über 30 bis 35 cm, Feuerwiderstandsklasse F 90 DIN 4102-2, in vorh. Kernbohrung, Durchmesser über 50 bis 100 mm, Außendurchmesser Medienrohr über 25 bis 50 mm, dicht gegen drückendes Wasser und Gas, geschlossene Ausführung.
Menge: 10,000 St
Leistungsbereichkatalog: 042
DIN276-1_08: 499

**2.6.180 Mediendurchführung einfach Decke D 30-35cm F90 Durchm. 100-150mm AD 50-63mm geschlossen**
*** EP-Aufgliederung gefordert
Mediendurchführung, einfach, rund, für Heizungswasser,
in Decke, aus Beton, Deckendicke über 30 bis 35 cm, Feuerwiderstandsklasse F 90 DIN 4102-2, in vorh. Kernbohrung, Durchmesser über 100 bis 150 mm, Außendurchmesser Medienrohr über 50 bis 63 mm, dicht gegen drückendes Wasser und Gas, geschlossene Ausführung.
Menge: 10,000 St
Leistungsbereichkatalog: 042
DIN276-1_08: 499

**2.6.190 Mediendurchführung einfach Innenwand F90 Durchm. 25-50mm AD bis 25mm geschlossen**
*** EP-Aufgliederung gefordert
Mediendurchführung, einfach, rund, für Heizungswasser,
in Innenwand, aus Beton, Wanddicke über 11,5 bis 24 cm, Feuerwiderstandsklasse F 90 DIN 4102-2, in vorh. Kernbohrung, Durchmesser über 25 bis 50 mm, Außendurchmesser Medienrohr bis 25 mm, geschlossene Ausführung.
Menge: 10,000 St
Leistungsbereichkatalog: 042
DIN276-1_08: 499

**2.6.200 Mediendurchführung einfach Innenwand F90 Durchm. 50-100mm AD 50-63mm geschlossen**
*** EP-Aufgliederung gefordert
Mediendurchführung, einfach, rund, für Heizungswasser,
in Innenwand, aus Beton, Wanddicke über 11,5 bis 24 cm, Feuerwiderstandsklasse F 90 DIN 4102-2, in vorh. Kernbohrung, Durchmesser über 50 bis 100 mm, Außendurchmesser Medienrohr über 50 bis 63 mm, geschlossene Ausführung.
Menge: 10,000 St
Leistungsbereichkatalog: 042
DIN276-1_08: 499

**2.6.210 Mediendurchführung einfach Innenwand F90 Durchm. 150-200mm AD 63-110mm geschlossen**
*** EP-Aufgliederung gefordert
Mediendurchführung, einfach, rund, für Heizungswasser,
in Innenwand, aus Beton, Wanddicke über 11,5 bis 24 cm, Feuerwiderstandsklasse F 90 DIN 4102-2, in vorh. Kernbohrung, Durchmesser über 150 bis 200 mm, Außendurchmesser Medienrohr über 63 bis 110 mm, geschlossene Ausführung.
Menge: 10,000 St
Leistungsbereichkatalog: 042
DIN276-1_08: 499
